# Encuentro de techo plano no transitable

- Propiedad del archivo: CYPE INGENIEROS, S.A.
- Formato: FIEBDC-3/2002
- Ámbito geográfico: Perú
- Divisa: PEN
- Costes indirectos: 3.00 %
- Gastos generales: 13.00 %
- Beneficio industrial: 6.00 %
- IVA: 18.00 %

**QAF032** Ud Encuentro de techo plano no transitable, no ventilado, ajardinada, tipo invertida, con lámina drenante, con sumidero de salida horizontal, de PVC, de 65x100x425 mm, con curva para bajante de 80 mm de diámetro, fijado con soldadura termoplástica a la lámina impermeabilizante de PVC.
Encuentro de techo plano no transitable, no ventilado, ajardinada, tipo invertida, con lámina drenante, con sumidero de salida horizontal, de PVC, de 65x100x425 mm, con curva para bajante de 80 mm de diámetro, fijado con soldadura termoplástica a la lámina impermeabilizante de PVC.
Incluye: Ejecución de rebaje del soporte alrededor del sumidero. Limpieza y preparación de la superficie. Colocación de la pieza de refuerzo. Colocación del sumidero.
Criterio de medición de proyecto: Número de unidades previstas, según documentación gráfica de Proyecto.
Criterio de medición de obra: Se medirá el número de unidades realmente ejecutadas según especificaciones de Proyecto.
Criterio de valoración económica: El precio no incluye la lámina impermeabilizante de PVC.

| Código | Ud | Descripción | Rendimiento | Precio | Importe |
|---|---|---|---|---|---|
| mt15dan110a | Ud | Sumidero de salida horizontal, de PVC, de 65x100x425 mm, con curva para bajante de 80 mm de diámetro. (material) | 1.000 | 113.85 | 113.85 |
| mo029 | h | Operario aplicador de láminas impermeabilizantes. (mano de obra) | 0.135 | 21.66 | 2.92 |
| mo067 | h | Oficial aplicador de láminas impermeabilizantes. (mano de obra) | 0.135 | 15.00 | 2.03 |
| mo008 | h | Operario plomero. (mano de obra) | 0.406 | 22.27 | 9.04 |
| % | % | Herramientas | 2 % | 127.84 | 2.56 |
|  |  | Costes directos |  |  | 130.40 |
