# Cobertura de plancha perfilada de acero

- Propiedad del archivo: CYPE Ingenieros S.A.
- Formato: FIEBDC-3/2016
- Programa: Generador de precios de la construcción. CYPE Ingenieros, S.A.
- Fecha: 07/11/2023
- Ámbito geográfico: Perú
- Divisa: PEN
- Costes indirectos: 3 %
- Gastos generales: 13 %
- Beneficio industrial: 6 %
- IVA: 18 %

## Q Techos

### QU Componentes de techos inclinados

#### QUM De planchas de acero y paneles sándwich

**QUM010** m² Cobertura de plancha perfilada de acero.
Cobertura de plancha perfilada trapezoidal de acero prelacado, espesor 0,6 mm, 30 mm de altura de perfil y 204 mm de intereje, colocada con un empalme de la chapa superior de 150 mm y un empalme lateral de un trapecio y fijada mecánicamente sobre entramado ligero metálico, en techo inclinado, con una pendiente mayor del 5%. Incluso accesorios de fijación de las planchas.
Criterio de valoración económica: El precio no incluye la superficie soporte ni los puntos singulares y las piezas especiales de la cobertura.
Incluye: Limpieza de la superficie soporte. Replanteo de las planchas por faldón. Corte, preparación y colocación de las planchas. Fijación mecánica de las planchas.
Criterio de medición de proyecto: Superficie medida en verdadera magnitud, según documentación gráfica de Proyecto.
Criterio de medición de obra: Se medirá, en verdadera magnitud, la superficie realmente ejecutada según especificaciones de Proyecto.

| Código | Ud | Descripción | Rendimiento | Precio | Importe |
|---|---|---|---|---|---|
| mt13cap010ad | m² | Plancha perfilada trapezoidal de acero prelacado, espesor 0,6 mm, 30 mm de altura de perfil y 204 mm de intereje. (material) | 1.05 | 29.95 | 31.448 |
| mt13cap030b | Ud | Kit de accesorios de fijación, para planchas perfiladas, en techos inclinados. (material) | 1 | 71.3 | 71.300 |
| mo051 | h | Operario en fachadas y techos de paneles metálicos. (mano de obra) | 0.337 | 30.96 | 10.434 |
| mo098 | h | Oficial en fachadas y techos de paneles metálicos. (mano de obra) | 0.169 | 20.92 | 3.535 |
| % | % | Herramientas | 2 % | 116.717 | 2.334 |
|  |  | Costes directos |  |  | 119.051 |

Residuos:
- colocación: mt13cap010ad Plancha perfilada trapezoidal de acero prelacado, espesor 0,6 mm, 30 mm de altura de perfil y 204 mm de intereje; factor de residuo 0.0188404

## Recursos

**mt13cap010ad** m² Plancha perfilada trapezoidal de acero prelacado, espesor 0,6 mm, 30 mm de altura de perfil y 204 mm de intereje
Datos técnicos: Coste energético 181.724 MJ; Emisión de CO2 16.570 kg; Código LER 17 04 05; Masa del elemento 5.64 kg; Volumen 0.002686 m3
Residuos:
- embalaje: re170203 Plástico. (componente de residuo); rendimiento 0.021 kg; Código LER 17 02 03; Masa del elemento 1 kg; Volumen 0.001667 m3
