# Placas onduladas de fibrocemento sin amianto, para montaje de cobertura de tejas cerámicas

- Propiedad del archivo: CYPE Ingenieros S.A.
- Formato: FIEBDC-3/2016
- Programa: Generador de precios de la construcción. CYPE Ingenieros, S.A.
- Fecha: 03/04/2024
- Ámbito geográfico: Perú
- Divisa: PEN
- Costes indirectos: 3 %
- Gastos generales: 13 %
- Beneficio industrial: 6 %
- IVA: 18 %

## Q Techos

### QU Componentes de techos inclinados y curvas

#### QUT De tejas cerámicas

**QUT010** m² Placas onduladas de fibrocemento sin amianto, para montaje de cobertura de tejas cerámicas.
Placas onduladas de fibrocemento sin amianto de 3000 mm de longitud, 1100 mm de anchura y 6,5 mm de espesor, color arcilla; Euroclase A1 de reacción al fuego, colocadas con un empalme de la placa superior de 150 mm y fijadas mecánicamente al soporte, para montaje de cobertura de teja cerámica curva, con una anchura máxima de entre 12 y 16 cm, en techo inclinado, con una pendiente mayor del 26%. Incluso accesorios de fijación de las placas burlete autoadhesivo, para el sellado de estanqueidad de los empalmes entre placas onduladas.
Criterio de valoración económica: El precio no incluye la cobertura de tejas.
Incluye: Replanteo. Corte de las placas. Fijación de las placas. Sellado de juntas.
Criterio de medición de proyecto: Superficie del faldón medida en verdadera magnitud, según documentación gráfica de Proyecto.
Criterio de medición de obra: Se medirá, en verdadera magnitud, la superficie realmente ejecutada según especificaciones de Proyecto.

| Código | Ud | Descripción | Rendimiento | Precio | Importe |
|---|---|---|---|---|---|
| mt13eur120yla | Ud | Placa ondulada de fibrocemento sin amianto, de 3000 mm de longitud, 1100 mm de anchura y 6,5 mm de espesor, color arcilla; Euroclase A1 de reacción al fuego. (material) | 0.351 | 155.93 | 54.731 |
| mt13eur110a | m | Burlete autoadhesivo, para el sellado de estanqueidad de los empalmes entre placas onduladas de fibrocemento sin amianto. (material) | 1.1 | 2.35 | 2.585 |
| mt13eur100a | Ud | Kit de accesorios de fijación, para placas onduladas de fibrocemento sin amianto. (material) | 1 | 36.56 | 36.560 |
| mo051 | h | Operario en fachadas y techos de paneles metálicos. (mano de obra) | 0.202 | 32.15 | 6.494 |
| mo098 | h | Oficial en fachadas y techos de paneles metálicos. (mano de obra) | 0.148 | 21.72 | 3.215 |
| % | % | Herramientas | 2 % | 103.585 | 2.072 |
|  |  | Costes directos |  |  | 105.657 |

Residuos:
- colocación: mt13eur120yla; factor de residuo 0.0248

## Recursos

**mt13eur120yla** Ud Placa ondulada de fibrocemento sin amianto
Datos técnicos: Coste energético 6.360 MJ; Emisión de CO2 7.139 kg; Código LER 17 01 01; Masa del elemento 46 kg; Volumen 0.030667 m3
Residuos:
- embalaje: re170201 Madera. (componente de residuo); rendimiento 0.001 kg; Código LER 17 02 01; Masa del elemento 1 kg; Volumen 0.000909 m3
- embalaje: re170203 Plástico. (componente de residuo); rendimiento 0.05 kg; Código LER 17 02 03; Masa del elemento 1 kg; Volumen 0.001667 m3
