# Revestimiento de escalera con elementos cerámicos

- Propiedad del archivo: CYPE Ingenieros S.A.
- Formato: FIEBDC-3/2016
- Programa: Generador de precios de la construcción. CYPE Ingenieros, S.A.
- Fecha: 03/04/2024
- Ámbito geográfico: Perú
- Divisa: PEN
- Costes indirectos: 3 %
- Gastos generales: 13 %
- Beneficio industrial: 6 %
- IVA: 18 %

## R Revestimientos

### RE Escaleras

#### REG De baldosas y piezas cerámicas

**REG010** Ud Revestimiento de escalera con elementos cerámicos.
Revestimiento de escalera de ida y vuelta, de dos tramos rectos con descanso intermedio con 17 peldaños de 100 cm de anchura, mediante forrado de peldaños previo (no incluido en este precio) con piezas de gres esmaltado, y zanquín, de 420x180 mm, colocado en un lateral, recibido todo ello con mortero de cemento 1:6; y rejuntado con mortero de juntas cementoso mejorado, con absorción de agua reducida y resistencia elevada a la abrasión tipo CG 2 W A, color blanco, para juntas de 2 a 15 mm. Incluso revestimiento de descansos y.
Incluye: Replanteo y trazado de huellas, tabicas y zanquines. Corte de las piezas y formación de encajes en esquinas y rincones. Humectación del peldaños. Colocación con mortero de la tabica y paso del primer peldaño. Tendido de cordeles. Colocación de tabicas y huellas. Colocación del zanquín. Relleno de juntas. Limpieza del tramo.
Criterio de medición de proyecto: Número de unidades previstas, según documentación gráfica de Proyecto.
Criterio de medición de obra: Se medirá el número de unidades realmente ejecutadas según especificaciones de Proyecto.

| Código | Ud | Descripción | Rendimiento | Precio | Importe |
|---|---|---|---|---|---|
| mt18pce010800 | m | Paso para peldaño de gres esmaltado, S/. 8,00/m. (material) | 17 | 32.32 | 549.440 |
| mt18pce011800 | m | Tabica para peldaño de gres esmaltado, S/. 8,00/m. (material) | 17 | 32.32 | 549.440 |
| mt18zce010a500 | m | Zanquín cerámico de gres esmaltado, 420x180 mm, S/. 5,00/m. (material) | 7.14 | 20.2 | 144.228 |
| mt18bde010800 | m² | Baldosa cerámica de gres esmaltado, S/. 8,00/m². (material) | 1.05 | 32.32 | 33.936 |
| mt18rce010a300 | m | Contrazócalo cerámico de gres esmaltado, de 7 cm de anchura, S/. 3,00/m. (material) | 2 | 12.12 | 24.240 |
| mt09mor010c | m³ | Mortero de cemento CEM II/B-P 32,5 N tipo M-5, confeccionado en obra con 250 kg/m³ de cemento y una proporción en volumen 1/6. (material) | 0.22 | 348.81 | 76.738 |
| mt01ara010a | m³ | Arena con granulometría de 0 a 5 mm de diámetro, limpia. (material) | 0.02 | 49.56 | 0.991 |
| mt09mcp020fE | kg | Mortero de juntas cementoso mejorado, con absorción de agua reducida y resistencia elevada a la abrasión, tipo CG2 W A, color blanco, para juntas de 2 a 15 mm, a base de cemento de alta resistencia, cuarzo, aditivos especiales, pigmentos y resinas sintéticas, para rejuntado de todo tipo de piezas cerámicas. (material) | 13.83 | 2.35 | 32.501 |
| mo023 | h | Operario colocador de pisos. (mano de obra) | 12.968 | 31.29 | 405.769 |
| mo061 | h | Oficial colocador de pisos. (mano de obra) | 12.968 | 21.72 | 281.665 |
| mo113 | h | Peón de construcción. (mano de obra) | 12.968 | 20.92 | 271.291 |
| % | % | Herramientas | 2 % | 2370.239 | 47.405 |
|  |  | Costes directos |  |  | 2417.644 |

Residuos:
- colocación: mt18pce010800 Paso para peldaño de gres esmaltado, S/. 8,00/m; factor de residuo 0.0385
- colocación: mt18pce011800 Tabica para peldaño de gres esmaltado, S/. 8,00/m; factor de residuo 0.0385
- colocación: mt18zce010a500 Zanquín cerámico de gres esmaltado, 420x180 mm, S/. 5,00/m; factor de residuo 0.0385
- colocación: mt18bde010800 Baldosa cerámica de gres esmaltado, S/. 8,00/m²; factor de residuo 0.0374205
- colocación: mt18rce010a300 Contrazócalo cerámico de gres esmaltado, de 7 cm de anchura, S/. 3,00/m; factor de residuo 0.0385
- colocación: mt09mor010c; factor de residuo 0.0036
- colocación: mt01ara010a Arena con granulometría de 0 a 5 mm de diámetro, limpia; factor de residuo 0.003
- colocación: mt09mcp020fE; factor de residuo 0.07

## Recursos

**mt18pce010800** m Paso para peldaño de gres esmaltado, S/. 8,00/m
Datos técnicos: Coste energético 65.298 MJ; Emisión de CO2 3.213 kg; Código LER 17 01 03; Masa del elemento 5.6 kg; Volumen 0.00448 m3
Residuos:
- embalaje: re150101 Envases de papel y cartón. (componente de residuo); rendimiento 0.034 kg; Código LER 15 01 01; Masa del elemento 1 kg; Volumen 0.001333 m3
- embalaje: re170201 Madera. (componente de residuo); rendimiento 0.004 kg; Código LER 17 02 01; Masa del elemento 1 kg; Volumen 0.000909 m3

**mt18pce011800** m Tabica para peldaño de gres esmaltado, S/. 8,00/m
Datos técnicos: Coste energético 36.976 MJ; Emisión de CO2 1.817 kg; Código LER 17 01 03; Masa del elemento 3.15 kg; Volumen 0.00252 m3
Residuos:
- embalaje: re150101 Envases de papel y cartón; rendimiento 0.034 kg
- embalaje: re170201 Madera; rendimiento 0.004 kg

**mt18zce010a500** m Zanquín cerámico de gres esmaltado, 420x180 mm, S/. 5,00/m
Datos técnicos: Coste energético 31.774 MJ; Emisión de CO2 1.560 kg; Código LER 17 01 03; Masa del elemento 2.7 kg; Volumen 0.00216 m3
Residuos:
- embalaje: re150101 Envases de papel y cartón; rendimiento 0.034 kg
- embalaje: re170201 Madera; rendimiento 0.004 kg

**mt18bde010800** m² Baldosa cerámica de gres esmaltado, S/. 8,00/m²
Datos técnicos: Coste energético 234.353 MJ; Emisión de CO2 11.512 kg; Código LER 17 01 03; Masa del elemento 20 kg; Volumen 0.016 m3
Residuos:
- embalaje: re150101 Envases de papel y cartón; rendimiento 0.18 kg
- embalaje: re170201 Madera; rendimiento 0.022 kg

**mt18rce010a300** m Contrazócalo cerámico de gres esmaltado, de 7 cm de anchura, S/. 3,00/m
Datos técnicos: Coste energético 12.700 MJ; Emisión de CO2 0.620 kg; Código LER 17 01 03; Masa del elemento 1.05 kg; Volumen 0.00084 m3
Residuos:
- embalaje: re150101 Envases de papel y cartón; rendimiento 0.034 kg
- embalaje: re170201 Madera; rendimiento 0.004 kg

**mt09mor010c** m³ Mortero de cemento CEM II/B-P 32,5 N tipo M-5
Datos técnicos: Coste energético 3724.000 MJ; Emisión de CO2 323.000 kg; Código LER 17 01 01; Masa del elemento 1900 kg; Volumen 1.266667 m3

**mt01ara010a** m³ Arena con granulometría de 0 a 5 mm de diámetro, limpia
Datos técnicos: Coste energético 146.250 MJ; Emisión de CO2 7.800 kg; Código LER 01 04 09; Masa del elemento 1950 kg; Volumen 1.21875 m3

**mt09mcp020fE** kg Mortero de juntas cementoso mejorado
Datos técnicos: Coste energético 7.725 MJ; Emisión de CO2 0.576 kg; Código LER 17 09 04; Masa del elemento 1 kg; Volumen 0.000667 m3
Residuos:
- embalaje: re150101 Envases de papel y cartón; rendimiento 0.02 kg
- embalaje: re170201 Madera; rendimiento 0.005 kg
- embalaje: re170203 Plástico. (componente de residuo); rendimiento 0.008 kg; Código LER 17 02 03; Masa del elemento 1 kg; Volumen 0.001667 m3
