# Trampilla de registro gama Básica

- Propiedad del archivo: CYPE INGENIEROS, S.A.
- Formato: FIEBDC-3/2002
- Ámbito geográfico: Perú
- Divisa: PEN
- Costes indirectos: 3.00 %
- Gastos generales: 13.00 %
- Beneficio industrial: 6.00 %
- IVA: 18.00 %

**RTC021** Ud Trampilla de registro gama Básica, Star 15, sistema E102.c "KNAUF", de 200x200 mm, formada por marco de aluminio y puerta de placa de yeso laminado (1 impregnada (H1), de 15 mm de espesor), para cielo raso continuo de placas de yeso laminado. Incluso accesorios de montaje.
Trampilla de registro gama Básica, Star 15, sistema E102.c "KNAUF", de 200x200 mm, formada por marco de aluminio y puerta de placa de yeso laminado (1 impregnada (H1), de 15 mm de espesor), para cielo raso continuo de placas de yeso laminado. Incluso accesorios de montaje.
Incluye: Marcado y corte de la placa de yeso laminado. Colocación de la trampilla. Resolución de encuentros y puntos singulares.
Criterio de medición de proyecto: Número de unidades previstas, según documentación gráfica de Proyecto.
Criterio de medición de obra: Se medirá el número de unidades realmente colocadas según especificaciones de Proyecto.

| Código | Ud | Descripción | Rendimiento | Precio | Importe |
|---|---|---|---|---|---|
| mt12ppk060adffca | Ud | Trampilla de registro gama Básica, Star 15, sistema E102.c "KNAUF", de 200x200 mm, formada por marco de aluminio y puerta de placa de yeso laminado (1 impregnada (H1), de 15 mm de espesor). (material) | 1.000 | 130.24 | 130.24 |
| mo015 | h | Operario de montaje de cielos rasos. (mano de obra) | 0.430 | 22.27 | 9.58 |
| mo082 | h | Oficial de montaje de cielos rasos. (mano de obra) | 0.215 | 15.00 | 3.23 |
| % | % | Herramientas | 2 % | 143.05 | 2.86 |
|  |  | Costes directos |  |  | 145.91 |
