# Friso de escayola, para solución perimetral de techo

- Propiedad del archivo: CYPE Ingenieros S.A.
- Formato: FIEBDC-3/2016
- Programa: Generador de precios de la construcción. CYPE Ingenieros, S.A.
- Fecha: 25/10/2024
- Ámbito geográfico: Perú
- Divisa: PEN
- Costes indirectos: 3 %
- Gastos generales: 13 %
- Beneficio industrial: 6 %
- IVA: 18 %

## R Revestimientos

### RT Cielos rasos en interiores

#### RTP Prefabricados de escayola

**RTP060** m Friso de escayola, para solución perimetral de techo.
Friso de escayola, de 7,5x9x120 cm, para solución perimetral de techo, recibido con cola para escayola. Incluso accesorios de fijación.
Incluye: Replanteo y trazado en los paramentos de la situación del friso. Presentación y corte de las piezas. Humectación de la base de fijación. Extendido de la cola. Colocación y rejuntado de las piezas. Repasos de encuentros entre piezas, esquinas y rincones.
Criterio de medición de proyecto: Longitud medida según documentación gráfica de Proyecto.
Criterio de medición de obra: Se medirá la longitud realmente ejecutada según especificaciones de Proyecto.

| Código | Ud | Descripción | Rendimiento | Precio | Importe |
|---|---|---|---|---|---|
| mt12rea110aa | m | Friso de escayola, de 7,5x9x120 cm. (material) | 1.05 | 19.96 | 20.958 |
| mt09eyc030 | kg | Cola para escayola. (material) | 0.36 | 1.06 | 0.382 |
| mo035 | h | Operario escayolista. (mano de obra) | 0.257 | 31.48 | 8.090 |
| % | % | Herramientas | 2 % | 29.430 | 0.589 |
|  |  | Costes directos |  |  | 30.019 |

Residuos:
- colocación: mt12rea110aa Friso de escayola, de 7,5x9x120 cm; factor de residuo 0.0053

## Recursos

**mt12rea110aa** m Friso de escayola, de 7,5x9x120 cm
Datos técnicos: Coste energético 7.968 MJ; Emisión de CO2 0.355 kg; Código LER 17 08 02; Masa del elemento 2.3 kg; Volumen 0.0023 m3
Residuos:
- embalaje: re170203 Plástico. (componente de residuo); rendimiento 0.002 kg; Código LER 17 02 03; Masa del elemento 1 kg; Volumen 0.001667 m3
