# Piso absorbedor de impactos

- Propiedad del archivo: CYPE INGENIEROS, S.A.
- Formato: FIEBDC-3/2002
- Ámbito geográfico: Perú
- Divisa: PEN
- Costes indirectos: 3.00 %
- Gastos generales: 13.00 %
- Beneficio industrial: 6.00 %
- IVA: 18.00 %

**UMR030** m² Piso absorbedor de impactos, en áreas de juegos infantiles, formado por baldosas de caucho reciclado SBR, con el borde machihembrado, color negro, de 500x500x30 mm, engarzadas entre sí, a modo de rompecabezas y colocadas sobre una superficie base (no incluida en este precio).
Piso absorbedor de impactos, en áreas de juegos infantiles, formado por baldosas de caucho reciclado SBR, con el borde machihembrado, color negro, de 500x500x30 mm, engarzadas entre sí, a modo de rompecabezas. Incluso parte proporcional de cortes, remates y limpieza. Totalmente instalado sobre una superficie base (no incluida en este precio).
Incluye: Replanteo. Colocación de las baldosas de caucho. Limpieza final.
Criterio de medición de proyecto: Superficie medida según documentación gráfica de Proyecto.
Criterio de medición de obra: Se medirá la superficie realmente ejecutada según especificaciones de Proyecto.

| Código | Ud | Descripción | Rendimiento | Precio | Importe |
|---|---|---|---|---|---|
| mt47adc411ba | m² | Baldosa de caucho reciclado SBR, con el borde machihembrado, color negro, de 500x500x30 mm, con aglomerantes de poliuretano. (material) | 1.040 | 100.65 | 104.68 |
| mo041 | h | Operario de construcción de obra civil. (mano de obra) | 1.142 | 21.28 | 24.30 |
| mo087 | h | Oficial de construcción de obra civil. (mano de obra) | 1.142 | 14.69 | 16.78 |
| % | % | Herramientas | 2 % | 145.76 | 2.92 |
|  |  | Costes directos |  |  | 148.68 |
