# Sistema centralizado de control Acuazone

- Propiedad del archivo: CYPE Ingenieros S.A.
- Formato: FIEBDC-3/2016
- Programa: Generador de precios de la construcción. CYPE Ingenieros, S.A.
- Fecha: 24/10/2024
- Ámbito geográfico: Perú
- Divisa: PEN
- Costes indirectos: 3 %
- Gastos generales: 13 %
- Beneficio industrial: 6 %
- IVA: 18 %

## I Instalaciones

### IB Sistemas de climatización

#### IBZ Sistema Airzone

**IBZ002** Ud Sistema centralizado de control Acuazone.
Sistema centralizado de control Acuazone "AIRZONE", formado por placa central de sistema, AZDI6ACUAZONE con control y gestión del estado de los termostatos de cada una de las zonas, con un máximo de 32 zonas, control de proporcionalidad (5 pasos de regulación) y aire mínimo en compuertas motorizadas, salidas de relés para dentención-marcha de equipo y ventilación mecánica controlada (VMC), gestión de pasarelas de control de equipos de expansión directa, comunicación con otras centrales y equipos de control integral de la instalación y comunicaciones con otros sistemas de control externo mediante puerto con protocolo de comunicación Modbus para integración en el sistema de gestión de edificios (BMS), directa o con pasarelas KNX o BACnet, con, cabezales termostáticos, cable eléctrico con conductor de cobre electrolítico recocido sin estañar, de 2x0,5+2x0,22 mm² de sección, AZX6CABLEBUS15, cable eléctrico con conductor de cobre electrolítico de clase 5, de 2x0,75 mm² de sección, AZX6CABLERN100.
Incluye: Replanteo. Colocación y fijación de la central del sistema. Colocación y fijación de los accesorios. Tendido y fijación del tubo de protección del cableado. Tendido del cableado. Conexionado eléctrico.
Criterio de medición de proyecto: Número de unidades previstas, según documentación gráfica de Proyecto.
Criterio de medición de obra: Se medirá el número de unidades realmente ejecutadas según especificaciones de Proyecto.

| Código | Ud | Descripción | Rendimiento | Precio | Importe |
|---|---|---|---|---|---|
| mt42air604a | Ud | Placa central de sistema, AZDI6ACUAZONE "AIRZONE", con control y gestión del estado de los termostatos de cada una de las zonas, con un máximo de 32 zonas, control de proporcionalidad (5 pasos de regulación) y aire mínimo en compuertas motorizadas, salidas de relés para dentención-marcha de equipo y ventilación mecánica controlada (VMC), gestión de pasarelas de control de equipos de expansión directa, comunicación con otras centrales y equipos de control integral de la instalación y comunicaciones con otros sistemas de control externo mediante puerto con protocolo de comunicación Modbus para integración en el sistema de gestión de edificios (BMS), directa o con pasarelas KNX o BACnet. (material) | 1 | 1501.52 | 1501.520 |
| mt35aia010a | m | Tubo curvable de PVC, corrugado, de color negro, de 16 mm de diámetro nominal, para canalización empotrada en obra de albañilería (paredes y techos). Resistencia a la compresión 320 N, resistencia al impacto 1 julio, temperatura de trabajo -5°C hasta 60°C, con grado de protección IP545, no propagador de la llama. (material) | 20 | 1.89 | 37.800 |
| mt42air900a | m | Cable eléctrico con conductor de cobre electrolítico recocido sin estañar, de 2x0,5+2x0,22 mm² de sección, AZX6CABLEBUS15 "AIRZONE", con aislamiento de PVC/A, suministrado en rollos de 15 m (material) | 10 | 5.47 | 54.700 |
| mt42air905a | m | Cable eléctrico con conductor de cobre electrolítico de clase 5, de 2x0,75 mm² de sección, AZX6CABLERN100 "AIRZONE", con aislamiento de PVC tipo TI-2, suministrado en rollos de 100 m. (material) | 10 | 2.76 | 27.600 |
| mo005 | h | Operario instalador de climatización. (mano de obra) | 0.533 | 32.35 | 17.243 |
| mo104 | h | Oficial instalador de climatización. (mano de obra) | 0.427 | 21.82 | 9.317 |
| % | % | Herramientas | 2 % | 1648.180 | 32.964 |
|  |  | Costes directos |  |  | 1681.144 |

Residuos:
- colocación: mt35aia010a; factor de residuo 0.0275
- colocación: mt42air900a; factor de residuo 0.0163248
- colocación: mt42air905a; factor de residuo 0.0164957

## Recursos

**mt42air604a** Ud Placa central de sistema
Datos técnicos: Coste energético 0.021 MJ; Emisión de CO2 0.032 kg
Residuos:
- embalaje: re150101 Envases de papel y cartón. (componente de residuo); rendimiento 0.038 kg; Código LER 15 01 01; Masa del elemento 1 kg; Volumen 0.001333 m3

**mt35aia010a** m Tubo curvable de PVC
Datos técnicos: Coste energético 11.626 MJ; Emisión de CO2 0.577 kg; Código LER 17 02 03; Masa del elemento 0.12 kg; Volumen 0.0002 m3

**mt42air900a** m Cable eléctrico con conductor de cobre electrolítico recocido sin estañar
Datos técnicos: Coste energético 1.295 MJ; Emisión de CO2 0.121 kg; Código LER 17 04 11; Masa del elemento 0.0117 kg; Volumen 0.000008 m3
Residuos:
- embalaje: re150101 Envases de papel y cartón; rendimiento 0.065 kg

**mt42air905a** m Cable eléctrico con conductor de cobre electrolítico de clase 5
Datos técnicos: Coste energético 1.295 MJ; Emisión de CO2 0.121 kg; Código LER 17 04 11; Masa del elemento 0.0117 kg; Volumen 0.000008 m3
Residuos:
- embalaje: re150101 Envases de papel y cartón; rendimiento 0.065 kg
