# Red de pequeña evacuación, empotrada

- Propiedad del archivo: CYPE INGENIEROS, S.A.
- Formato: FIEBDC-3/2002
- Ámbito geográfico: Perú
- Divisa: PEN
- Costes indirectos: 3.00 %
- Gastos generales: 13.00 %
- Beneficio industrial: 6.00 %
- IVA: 18.00 %

## I Instalaciones

### IS Evacuación de aguas

#### ISD Derivaciones individuales

**ISD005** m Red de pequeña evacuación, empotrada.
Red de pequeña evacuación, empotrada, formada por tubo de PVC, serie B, de 32 mm de diámetro y 3 mm de espesor, que conecta el aparato con la bajante, el colector o el bote sifónico; unión pegada con adhesivo. Incluso líquido limpiador, adhesivo para tubos y accesorios de PVC, material auxiliar para montaje y sujeción a la obra, accesorios y piezas especiales.
Incluye: Replanteo del recorrido de la tubería y de la situación de los elementos de sujeción. Presentación de tubos. Fijación del material auxiliar para montaje y sujeción a la obra. Montaje, conexionado y comprobación de su correcto funcionamiento.
Criterio de medición de proyecto: Longitud medida según documentación gráfica de Proyecto.
Criterio de medición de obra: Se medirá la longitud realmente ejecutada según especificaciones de Proyecto.

| Código | Ud | Descripción | Rendimiento | Precio | Importe |
|---|---|---|---|---|---|
| mt36tit400a | Ud | Material auxiliar para montaje y sujeción a la obra de las tuberías de PVC, serie B, de 32 mm de diámetro. (material) | 1.000 | 0.72 | 0.72 |
| mt36tit010ac | m | Tubo de PVC, serie B, de 32 mm de diámetro y 3 mm de espesor, con el precio incrementado el 10% en concepto de accesorios y piezas especiales. (material) | 1.050 | 5.30 | 5.57 |
| mt11var009 | l | Líquido limpiador para pegado mediante adhesivo de tubos y accesorios de PVC. (material) | 0.020 | 138.16 | 2.76 |
| mt11var010 | l | Adhesivo para tubos y accesorios de PVC. (material) | 0.010 | 176.08 | 1.76 |
| mo008 | h | Operario plomero. (mano de obra) | 0.079 | 32.35 | 2.56 |
| mo107 | h | Oficial plomero. (mano de obra) | 0.039 | 21.82 | 0.85 |
| % | % | Herramientas | 2 % | 14.22 | 0.28 |
|  |  | Costes directos |  |  | 14.50 |
