# Tubería multicapa de polipropileno copolímero random resistente a la temperatura/polipropileno copolímero random resistente a la temperatura con fibra de vidrio/polipropileno copolímero random

- Propiedad del archivo: CYPE Ingenieros S.A.
- Formato: FIEBDC-3/2016
- Programa: Generador de precios de la construcción. CYPE Ingenieros, S.A.
- Fecha: 24/10/2024
- Ámbito geográfico: Perú
- Divisa: PEN
- Costes indirectos: 3 %
- Gastos generales: 13 %
- Beneficio industrial: 6 %
- IVA: 18 %

## I Instalaciones

### IH Tuberías para fluidos

#### IHM Tuberías multicapa

**IHM432** m Tubería multicapa de polipropileno copolímero random resistente a la temperatura/polipropileno copolímero random resistente a la temperatura con fibra de vidrio/polipropileno copolímero random resistente a la temperatura (PP-RCT/PP-RCT con fibra de vidrio/PP-RCT), "AQUATHERM".
Tubería formada por tubo multicapa de polipropileno copolímero random resistente a la temperatura/polipropileno copolímero random resistente a la temperatura con fibra de vidrio/polipropileno copolímero random resistente a la temperatura (PP-RCT/PP-RCT con fibra de vidrio/PP-RCT), de color verde con 4 bandas de color verde oscuro, Aquatherm Green Pipe MF RP, serie 4, "AQUATHERM", de 32 mm de diámetro exterior y 3,6 mm de espesor, clase 1-2-4/8 bar y clase 5/6 bar. Instalación en superficie. Incluso material auxiliar para montaje y sujeción a la obra, accesorios y piezas especiales.
Incluye: Replanteo. Colocación y fijación de tubos, accesorios y piezas especiales.
Criterio de medición de proyecto: Longitud medida según documentación gráfica de Proyecto.
Criterio de medición de obra: Se medirá la longitud realmente ejecutada según especificaciones de Proyecto.

| Código | Ud | Descripción | Rendimiento | Precio | Importe |
|---|---|---|---|---|---|
| mt37aqu430a | Ud | Material auxiliar para montaje y sujeción a la obra de las tuberías multicapa de polipropileno copolímero random resistente a la temperatura/polipropileno copolímero random resistente a la temperatura con fibra de vidrio/polipropileno copolímero random resistente a la temperatura (PP-RCT/PP-RCT con fibra de vidrio/PP-RCT), Aquatherm Green Pipe MF RP, serie 4, "AQUATHERM", de 32 mm de diámetro exterior. (material) | 1 | 1.22 | 1.220 |
| mt37aqu030ag | m | Tubo multicapa de polipropileno copolímero random resistente a la temperatura/polipropileno copolímero random resistente a la temperatura con fibra de vidrio/polipropileno copolímero random resistente a la temperatura (PP-RCT/PP-RCT con fibra de vidrio/PP-RCT), de color verde con 4 bandas de color verde oscuro, Aquatherm Green Pipe MF RP, serie 4, "AQUATHERM", de 32 mm de diámetro exterior y 3,6 mm de espesor, clase 1-2-4/8 bar y clase 5/6 bar, según ISO 15874-2, suministrado en barras de 4 m de longitud, con el precio incrementado el 30% en concepto de accesorios y piezas especiales. (material) | 1 | 31.8 | 31.800 |
| mo008 | h | Operario plomero. (mano de obra) | 0.079 | 32.35 | 2.556 |
| mo107 | h | Oficial plomero. (mano de obra) | 0.079 | 21.82 | 1.724 |
| % | % | Herramientas | 2 % | 37.300 | 0.746 |
|  |  | Costes directos |  |  | 38.046 |

Residuos:
- colocación: mt37aqu030ag; factor de residuo 0.0271951

## Recursos

**mt37aqu030ag** m Tubo multicapa de polipropileno copolímero random resistente a la temperatura/polipropileno copolímero random
Datos técnicos: Coste energético 30.481 MJ; Emisión de CO2 0.954 kg; Código LER 17 02 03; Masa del elemento 0.328 kg; Volumen 0.000547 m3
