# Tubería de polipropileno copolímero random (PP-R), "AQUATHERM"

- Propiedad del archivo: CYPE Ingenieros S.A.
- Formato: FIEBDC-3/2016
- Programa: Generador de precios de la construcción. CYPE Ingenieros, S.A.
- Fecha: 24/10/2024
- Ámbito geográfico: Perú
- Divisa: PEN
- Costes indirectos: 3 %
- Gastos generales: 13 %
- Beneficio industrial: 6 %
- IVA: 18 %

## I Instalaciones

### IH Tuberías para fluidos

#### IHP Tuberías de polipropileno

**IHP111** m Tubería de polipropileno copolímero random (PP-R), "AQUATHERM".
Tubería formada por tubo de polipropileno copolímero random (PP-R), de color verde con 4 bandas de color azul, Aquatherm Green Pipe S, serie 5, "AQUATHERM", de 20 mm de diámetro exterior y 1,9 mm de espesor. Instalación en superficie. Incluso material auxiliar para montaje y sujeción a la obra, accesorios y piezas especiales.
Incluye: Replanteo. Colocación y fijación de tubos, accesorios y piezas especiales.
Criterio de medición de proyecto: Longitud medida según documentación gráfica de Proyecto.
Criterio de medición de obra: Se medirá la longitud realmente ejecutada según especificaciones de Proyecto.

| Código | Ud | Descripción | Rendimiento | Precio | Importe |
|---|---|---|---|---|---|
| mt37aqu410a | Ud | Material auxiliar para montaje y sujeción a la obra de las tuberías de polipropileno copolímero random (PP-R), Aquatherm Green Pipe S, serie 5, "AQUATHERM", de 20 mm de diámetro exterior. (material) | 1 | 0.34 | 0.340 |
| mt37aqu010ag | m | Tubo de polipropileno copolímero random (PP-R), de color verde con 4 bandas de color azul, Aquatherm Green Pipe S, serie 5, "AQUATHERM", de 20 mm de diámetro exterior y 1,9 mm de espesor, según ISO 15874-2, suministrado en barras de 4 m de longitud, con el precio incrementado el 30% en concepto de accesorios y piezas especiales. (material) | 1 | 8.74 | 8.740 |
| mo008 | h | Operario plomero. (mano de obra) | 0.053 | 32.35 | 1.715 |
| mo107 | h | Oficial plomero. (mano de obra) | 0.053 | 21.82 | 1.156 |
| % | % | Herramientas | 2 % | 11.951 | 0.239 |
|  |  | Costes directos |  |  | 12.190 |

Residuos:
- colocación: mt37aqu010ag; factor de residuo 0.0275046

## Recursos

**mt37aqu010ag** m Tubo de polipropileno copolímero random (PP-R)
Datos técnicos: Coste energético 10.560 MJ; Emisión de CO2 0.524 kg; Código LER 17 02 03; Masa del elemento 0.109 kg; Volumen 0.000182 m3
