# Dispositivo para microventilación

- Propiedad del archivo: CYPE INGENIEROS, S.A.
- Formato: FIEBDC-3/2002
- Ámbito geográfico: Perú
- Divisa: PEN
- Costes indirectos: 3.00 %
- Gastos generales: 13.00 %
- Beneficio industrial: 6.00 %
- IVA: 18.00 %

## I Instalaciones

### IV Ventilación

#### IVA Aberturas para ventilación

**IVA011** Ud Dispositivo para microventilación.
Herraje para microabertura de ventana corrediza, sistema 2000 Perimetral y sistema 4200 Perimetral, "CORTIZO". Incluso accesorios de montaje y elementos de fijación.
Incluye: Replanteo. Montaje. Colocación y fijación del dispositivo para microventilación entre la hoja y el marco de la carpintería.
Criterio de medición de proyecto: Número de unidades previstas, según documentación gráfica de Proyecto.
Criterio de medición de obra: Se medirá el número de unidades realmente ejecutadas según especificaciones de Proyecto.

| Código | Ud | Descripción | Rendimiento | Precio | Importe |
|---|---|---|---|---|---|
| mt25pfz180c | Ud | Herraje para microabertura de ventana corrediza, sistema 2000 Perimetral y sistema 4200 Perimetral, "CORTIZO", con accesorios de montaje y elementos de fijación. (material) | 1.000 | 5.97 | 5.97 |
| mo018 | h | Operario carpintero metálico. (mano de obra) | 0.086 | 31.89 | 2.74 |
| mo059 | h | Oficial carpintero metálico. (mano de obra) | 0.086 | 21.90 | 1.88 |
| % | % | Herramientas | 2 % | 10.59 | 0.21 |
|  |  | Costes directos |  |  | 10.80 |
