# Terminal de ventilación, para techo

- Propiedad del archivo: CYPE INGENIEROS, S.A.
- Formato: FIEBDC-3/2002
- Ámbito geográfico: Perú
- Divisa: PEN
- Costes indirectos: 3.00 %
- Gastos generales: 13.00 %
- Beneficio industrial: 6.00 %
- IVA: 18.00 %

## I Instalaciones

### IV Ventilación

#### IVM Ventilación mecánica

**IVM029** Ud Terminal de ventilación, para techo.
Terminal de ventilación, para techo, DucoFlex "DAIKIN", color negro, de 300 mm de diámetro y 365 mm de longitud, con manguito pasamuros de 635 mm de longitud, para conexión a ductos de ventilación de 160 ó 180 mm de diámetro interior, de 1045 mm de longitud total; manguito de estanqueidad para techo plano.
Incluye: Replanteo. Colocación.
Criterio de medición de proyecto: Número de unidades previstas, según documentación gráfica de Proyecto.
Criterio de medición de obra: Se medirá el número de unidades realmente ejecutadas según especificaciones de Proyecto.

| Código | Ud | Descripción | Rendimiento | Precio | Importe |
|---|---|---|---|---|---|
| mt42dai987a | Ud | Terminal de ventilación, para techo, DucoFlex "DAIKIN", color negro, de 300 mm de diámetro y 365 mm de longitud, con manguito pasamuros de 635 mm de longitud, para conexión a ductos de ventilación de 160 ó 180 mm de diámetro interior, de 1045 mm de longitud total. (material) | 1.000 | 1373.41 | 1373.41 |
| mt42dai988a | Ud | Manguito de estanqueidad para terminal de ventilación para techo plano, de aluminio, DucoFlex "DAIKIN", de 420 mm de diámetro en la base y 115 mm de altura. (material) | 1.000 | 374.10 | 374.10 |
| mo005 | h | Operario instalador de climatización. (mano de obra) | 0.185 | 32.35 | 5.98 |
| mo104 | h | Oficial instalador de climatización. (mano de obra) | 0.185 | 21.82 | 4.04 |
| % | % | Herramientas | 2 % | 1757.53 | 35.15 |
|  |  | Costes directos |  |  | 1792.68 |
