# Caja de distribución para ventilación

- Propiedad del archivo: CYPE Ingenieros S.A.
- Formato: FIEBDC-3/2016
- Programa: Generador de precios de la construcción. CYPE Ingenieros, S.A.
- Fecha: 24/10/2024
- Ámbito geográfico: Perú
- Divisa: PEN
- Costes indirectos: 3 %
- Gastos generales: 13 %
- Beneficio industrial: 6 %
- IVA: 18 %

## I Instalaciones

### IV Ventilación

#### IVM Ventilación mecánica

**IVM018** Ud Caja de distribución para ventilación.
Caja de distribución para ventilación, de techo, DucoFlex "DAIKIN", de 560x133x530 mm, con conexión de entrada de 180 mm de diámetro, 2 conexiones de salida de sección oblonga de 163x68 mm y 12 conexiones de salida de 63 mm de diámetro. Incluso elementos para suspensión del techo.
Incluye: Replanteo. Colocación y fijación de la caja de distribución. Conexionado de los ductos.
Criterio de medición de proyecto: Número de unidades previstas, según documentación gráfica de Proyecto.
Criterio de medición de obra: Se medirá el número de unidades realmente ejecutadas según especificaciones de Proyecto.

| Código | Ud | Descripción | Rendimiento | Precio | Importe |
|---|---|---|---|---|---|
| mt42dai980a | Ud | Caja de distribución para ventilación, de techo, DucoFlex "DAIKIN", de 560x133x530 mm, con conexión de entrada de 180 mm de diámetro, 2 conexiones de salida de sección oblonga de 163x68 mm y 12 conexiones de salida de 63 mm de diámetro. (material) | 1 | 1322.16 | 1322.160 |
| mt42www090 | Ud | Kit de soportes para suspensión del techo, formado por cuatro varillas roscadas de acero galvanizado, con sus tarugos, tuercas y arandelas correspondientes. (material) | 1 | 112.74 | 112.740 |
| mo005 | h | Operario instalador de climatización. (mano de obra) | 0.185 | 32.35 | 5.985 |
| mo104 | h | Oficial instalador de climatización. (mano de obra) | 0.185 | 21.82 | 4.037 |
| % | % | Herramientas | 2 % | 1444.922 | 28.898 |
|  |  | Costes directos |  |  | 1473.820 |
