# Sistema de bombeo

- Propiedad del archivo: CYPE INGENIEROS, S.A.
- Formato: FIEBDC-3/2002
- Ámbito geográfico: Perú
- Divisa: PEN
- Costes indirectos: 3.00 %
- Gastos generales: 13.00 %
- Beneficio industrial: 6.00 %
- IVA: 18.00 %

## I Instalaciones

### IO Contra incendios

#### IOB Sistemas de abastecimiento de agua

**IOB021** Ud Sistema de bombeo.
Sistema de bombeo de agua contra incendios, modelo COMPACFIRE AFU 12 MATRIX 18-6/4-EJ TRD "EBARA", formado por: una bomba principal centrífuga monobloc MATRIX 18-6/4, camisa exterior, impulsor, base portacierre y eje de acero inoxidable AISI 304, accionada por motor asíncrono de 2 polos de 4 kW, aislamiento clase F, protección IP55, eficiencia IE3, para alimentación trifásica a 230/400 V, una bomba auxiliar jockey CVM A/12, con camisa externa de acero inoxidable AISI 304, eje de acero inoxidable AISI 416, cuerpos de aspiración e impulsión y contrabridas de fierro fundido, difusores de policarbonato con fibra de vidrio, accionada por motor eléctrico de 0,9 kW, tanque hidroneumático de 24 l, bancada metálica, válvulas de corte, antirretorno y de aislamiento, manómetros, tablero eléctrico de fuerza y control para la operación totalmente automática del grupo, soporte metálico para tablero eléctrico, colector de impulsión. Incluso soportes, piezas especiales y accesorios.
Incluye: Replanteo y trazado de tubos. Colocación y fijación del sistema de bombeo. Colocación y fijación de tubos y accesorios. Montaje, conexionado y comprobación de su correcto funcionamiento.
Criterio de medición de proyecto: Número de unidades previstas, según documentación gráfica de Proyecto.
Criterio de medición de obra: Se medirá el número de unidades realmente ejecutadas según especificaciones de Proyecto.

| Código | Ud | Descripción | Rendimiento | Precio | Importe |
|---|---|---|---|---|---|
| mt37bce092c | Ud | Sistema de bombeo de agua contra incendios, modelo COMPACFIRE AFU 12 MATRIX 18-6/4-EJ TRD "EBARA", formado por: una bomba principal centrífuga monobloc MATRIX 18-6/4, camisa exterior, impulsor, base portacierre y eje de acero inoxidable AISI 304, accionada por motor asíncrono de 2 polos de 4 kW, aislamiento clase F, protección IP55, eficiencia IE3, para alimentación trifásica a 230/400 V, una bomba auxiliar jockey CVM A/12, con camisa externa de acero inoxidable AISI 304, eje de acero inoxidable AISI 416, cuerpos de aspiración e impulsión y contrabridas de fierro fundido, difusores de policarbonato con fibra de vidrio, accionada por motor eléctrico de 0,9 kW, tanque hidroneumático de 24 l, bancada metálica, válvulas de corte, antirretorno y de aislamiento, manómetros, tablero eléctrico de fuerza y control para la operación totalmente automática del grupo, soporte metálico para tablero eléctrico, colector de impulsión, piezas especiales y accesorios, montado, conexionado y probado en fábrica. (material) | 1.000 | 14630.53 | 14630.53 |
| mt37bce910a | Ud | Puesta en marcha de sistema de bombeo de agua contra incendios con una bomba principal y una bomba auxiliar jockey, "EBARA". (material) | 1.000 | 620.84 | 620.84 |
| mo008 | h | Operario plomero. (mano de obra) | 8.202 | 32.35 | 265.33 |
| mo107 | h | Oficial plomero. (mano de obra) | 8.202 | 21.82 | 178.97 |
| % | % | Herramientas | 2 % | 15695.67 | 313.91 |
|  |  | Costes directos |  |  | 16009.58 |
