# Protección de aceras y de sardineles

- Propiedad del archivo: CYPE INGENIEROS, S.A.
- Formato: FIEBDC-3/2002
- Ámbito geográfico: Perú
- Divisa: PEN
- Costes indirectos: 3.00 %
- Gastos generales: 13.00 %
- Beneficio industrial: 6.00 %
- IVA: 18.00 %

## 0 Trabajos preliminares

### 0C Protecciones provisionales

#### 0CA Aceras y sardineles

**0CA010** m² Protección de aceras y de sardineles.
Protección de aceras y de sardineles existentes que pudieran verse afectados por el paso de vehículos durante los trabajos, mediante extendido de lámina separadora de polietileno, con una masa superficial de 230 g/m² y base de concreto simple de 10 cm de espesor, realizada con concreto f'c=175 kg/cm² (17 MPa), no expuesto a ciclos de congelamiento y deshielo, exposición a sulfatos insignificante, sin requerimiento de permeabilidad, no expuesto a cloruros, tamaño máximo del agregado 19 mm, consistencia blanda, preparado en obra y vaciado con medios manuales.
Incluye: Colocación de la lámina separadora. Replanteo de las juntas de construcción y de dilatación. Tendido de niveles mediante toques, maestras de concreto o reglas. Riego de la superficie base. Formación de juntas de construcción y de juntas perimetrales de dilatación. Vaciado y compactación del concreto. Curado del concreto. Demolición del pavimento con martillo neumático. Fragmentación de los escombros en piezas manejables. Retirada y acopio de escombros. Limpieza de los restos de obra. Carga manual de escombros sobre camión o contenedor.
Criterio de medición de proyecto: Superficie medida según documentación gráfica de Proyecto.
Criterio de medición de obra: Se medirá la superficie realmente ejecutada según especificaciones de Proyecto.

| Código | Ud | Descripción | Rendimiento | Precio | Importe |
|---|---|---|---|---|---|
| mt16png010e | m² | Film de polietileno de 0,25 mm de espesor y 230 g/m² de masa superficial. (material) | 1.100 | 2.57 | 2.83 |
| mt08aaa010a | m³ | Agua. (material) | 0.019 | 4.64 | 0.09 |
| mt01arg000b | m³ | Arena cribada. (material) | 0.051 | 42.29 | 2.16 |
| mt01arg001bi | m³ | Agregado grueso homogeneizado, de tamaño máximo 19 mm. (material) | 0.064 | 60.76 | 3.89 |
| mt08cem000b | kg | Cemento gris en sacos. (material) | 37.619 | 0.46 | 17.30 |
| mq06vib020 | h | Regla vibrante de 3 m. (maquinaria) | 0.092 | 15.68 | 1.44 |
| mq06hor010 | h | Mezcladora de concreto eléctrica con una capacidad de amasado de 160 l. (maquinaria) | 0.069 | 10.35 | 0.71 |
| mq05mai030 | h | Martillo neumático. (maquinaria) | 0.165 | 13.71 | 2.26 |
| mq05pdm010a | h | Compresor portátil eléctrico 2 m³/min de caudal. (maquinaria) | 0.165 | 12.80 | 2.11 |
| mo113 | h | Peón de construcción. (mano de obra) | 0.360 | 20.92 | 7.53 |
| mo112 | h | Peón especializado de construcción. (mano de obra) | 0.360 | 21.26 | 7.65 |
| mo020 | h | Operario de construcción. (mano de obra) | 0.075 | 31.29 | 2.35 |
| mo077 | h | Oficial de construcción. (mano de obra) | 0.037 | 21.72 | 0.80 |
| % | % | Herramientas | 2 % | 51.12 | 1.02 |
|  |  | Costes directos |  |  | 52.14 |
