# Perfilado y refino de cunetas, con medios mecánicos

- Propiedad del archivo: CYPE INGENIEROS, S.A.
- Formato: FIEBDC-3/2002
- Ámbito geográfico: Perú
- Divisa: PEN
- Costes indirectos: 3.00 %
- Gastos generales: 13.00 %
- Beneficio industrial: 6.00 %
- IVA: 18.00 %

## A Acondicionamiento del terreno

### AC Movimiento de tierras en obra civil

#### ACP Perfilados, refinos y rasanteos

**ACP020** m Perfilado y refino de cunetas, con medios mecánicos.
Perfilado y refino de cunetas de sección trapezoidal, en terreno compacto, con medios mecánicos.
Incluye: Preparación de la zona de trabajo. Situación de los puntos topográficos. Ejecución del perfilado y del refino.
Criterio de medición de proyecto: Superficie medida según documentación gráfica de Proyecto.
Criterio de medición de obra: Se medirá la superficie realmente ejecutada según especificaciones de Proyecto.

| Código | Ud | Descripción | Rendimiento | Precio | Importe |
|---|---|---|---|---|---|
| mq01ret030b | h | Retrocargadora sobre neumáticos, de 55 kW, con martillo rompedor. (maquinaria) | 0.042 | 172.84 | 7.26 |
| mo041 | h | Operario de construcción de obra civil. (mano de obra) | 0.009 | 31.29 | 0.28 |
| % | % | Herramientas | 2 % | 7.54 | 0.15 |
|  |  | Costes directos |  |  | 7.69 |
