# Relleno localizado con material de drenaje

- Propiedad del archivo: CYPE INGENIEROS, S.A.
- Formato: FIEBDC-3/2002
- Ámbito geográfico: Perú
- Divisa: PEN
- Costes indirectos: 3.00 %
- Gastos generales: 13.00 %
- Beneficio industrial: 6.00 %
- IVA: 18.00 %

## A Acondicionamiento del terreno

### AU Drenajes

#### AUR Rellenos

**AUR030** m³ Relleno localizado con material de drenaje.
Relleno localizado con grava filtrante clasificada, bajo cimentación, para drenaje del agua procedente del lateral de la excavación y/o de la parte inferior de la misma, y compactación en tongadas sucesivas de 20 cm de espesor máximo con pisón vibrante de guiado manual.
Criterio de valoración económica: El precio no incluye los drenes lineales.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01ard030a | t | Grava filtrante clasificada. (material) | 1.500 | 70.78 | 106.17 |
| mt08aaa010a | m³ | Agua. (material) | 0.008 | 4.64 | 0.04 |
| mq01pan070b | h | Mini pala cargadora sobre neumáticos, de 52 kW/1 m³ kW. (maquinaria) | 0.028 | 110.36 | 3.09 |
| mq02rop020 | h | Pisón vibrante de guiado manual, de 80 kg, con placa de 30x30 cm, tipo rana. (maquinaria) | 0.391 | 11.76 | 4.60 |
| mo113 | h | Peón de construcción. (mano de obra) | 0.482 | 20.92 | 10.08 |
| % | % | Herramientas | 2 % | 123.98 | 2.48 |
|  |  | Costes directos |  |  | 126.46 |
