# Concreto ciclópeo

- Propiedad del archivo: CYPE INGENIEROS, S.A.
- Formato: FIEBDC-3/2002
- Ámbito geográfico: Perú
- Divisa: PEN
- Costes indirectos: 3.00 %
- Gastos generales: 13.00 %
- Beneficio industrial: 6.00 %
- IVA: 18.00 %

## C Cimentaciones

### CH Concretos, aceros y encofrados

#### CHH Concretos

**CHH010** m³ Concreto ciclópeo.
Concreto ciclópeo, realizado con concreto f'c=140 kg/cm² (14 MPa), no expuesto a ciclos de congelamiento y deshielo, exposición a sulfatos insignificante, sin requerimiento de permeabilidad, no expuesto a cloruros, tamaño máximo del agregado 25 mm, consistencia blanda, preparado en obra y vaciado con medios manuales (60% de volumen) y piedra grande de tipo canto rodado de 15 a 30 cm de diámetro (40% de volumen), para formación de cimentación.
Incluye: Preparación del concreto. Vaciado y compactación del concreto. Colocación de las piedras en el concreto fresco. Curado del concreto.
Criterio de medición de proyecto: Volumen teórico, según documentación gráfica de Proyecto.
Criterio de medición de obra: Se medirá el volumen teórico ejecutado según especificaciones de Proyecto, sin incluir los incrementos por excesos de excavación no autorizados.

| Código | Ud | Descripción | Rendimiento | Precio | Importe |
|---|---|---|---|---|---|
| mt08aaa010a | m³ | Agua. (material) | 0.116 | 4.66 | 0.54 |
| mt01arg000b | m³ | Arena cribada. (material) | 0.340 | 42.37 | 14.41 |
| mt01arg001bo | m³ | Agregado grueso homogeneizado, de tamaño máximo 25 mm. (material) | 0.427 | 59.64 | 25.47 |
| mt08cem000b | kg | Cemento gris en sacos. (material) | 210.856 | 0.47 | 99.10 |
| mt01arg100b | m³ | Piedra grande de tipo canto rodado de 15 a 30 cm de diámetro. (material) | 0.400 | 67.33 | 26.93 |
| mq06hor010 | h | Mezcladora de concreto eléctrica con una capacidad de amasado de 160 l. (maquinaria) | 0.436 | 10.40 | 4.53 |
| au00auh040 |  | Vibrador de concreto, eléctrico. | 1.000 | 0.00 | 0.00 |
| mo045 | h | Operario especializado en vaciado de concreto. (mano de obra) | 0.136 | 32.76 | 4.46 |
| mo092 | h | Oficial especializado en vaciado de concreto. (mano de obra) | 0.136 | 22.73 | 3.09 |
| mo113 | h | Peón de construcción. (mano de obra) | 2.510 | 21.05 | 52.84 |
| mo112 | h | Peón especializado de construcción. (mano de obra) | 1.493 | 21.39 | 31.94 |
| % | % | Herramientas | 2 % | 263.31 | 5.27 |
|  |  | Costes directos |  |  | 268.58 |
