# Demolición de pavimento de aglomerado asfáltico

- Propiedad del archivo: CYPE INGENIEROS, S.A.
- Formato: FIEBDC-3/2002
- Ámbito geográfico: Perú
- Divisa: PEN
- Costes indirectos: 3.00 %
- Gastos generales: 13.00 %
- Beneficio industrial: 6.00 %
- IVA: 18.00 %

## D Demoliciones

### DM Firmes y pavimentos

#### DMF Asfálticos

**DMF010** m² Demolición de pavimento de aglomerado asfáltico.
Demolición de pavimento de aglomerado asfáltico de 15 cm de espesor medio, con martillo neumático, y carga manual sobre camión o contenedor.
Criterio de valoración económica: El precio no incluye la demolición de la base soporte.
Incluye: Replanteo de la superficie a demoler. Demolición del elemento. Fragmentación de los escombros en piezas manejables. Retirada y acopio de escombros. Limpieza de los restos de obra. Carga manual de escombros sobre camión o contenedor.
Criterio de medición de proyecto: Superficie medida según documentación gráfica de Proyecto.
Criterio de medición de obra: Se medirá la superficie realmente demolida según especificaciones de Proyecto.

| Código | Ud | Descripción | Rendimiento | Precio | Importe |
|---|---|---|---|---|---|
| mq05mai030 | h | Martillo neumático. (maquinaria) | 0.124 | 13.78 | 1.71 |
| mq05pdm110 | h | Compresor portátil diesel media presión 10 m³/min. (maquinaria) | 0.062 | 23.36 | 1.45 |
| mo041 | h | Operario de construcción de obra civil. (mano de obra) | 0.055 | 31.48 | 1.73 |
| mo087 | h | Oficial de construcción de obra civil. (mano de obra) | 0.134 | 21.86 | 2.93 |
| % | % | Herramientas | 2 % | 7.82 | 0.16 |
|  |  | Costes directos |  |  | 7.98 |
