# Demolición de sección de pavimento de aglomerado asfáltico

- Propiedad del archivo: CYPE INGENIEROS, S.A.
- Formato: FIEBDC-3/2002
- Ámbito geográfico: Perú
- Divisa: PEN
- Costes indirectos: 3.00 %
- Gastos generales: 13.00 %
- Beneficio industrial: 6.00 %
- IVA: 18.00 %

## D Demoliciones

### DM Firmes y pavimentos

#### DMF Asfálticos

**DMF020** m² Demolición de sección de pavimento de aglomerado asfáltico.
Demolición de sección de pavimento de aglomerado asfáltico de 25 cm de espesor medio, con martillo neumático, y carga manual sobre camión o contenedor.
Incluye: Replanteo de la superficie a demoler. Demolición del elemento. Fragmentación de los escombros en piezas manejables. Retirada y acopio de escombros. Limpieza de los restos de obra. Carga manual de escombros sobre camión o contenedor.
Criterio de medición de proyecto: Superficie medida según documentación gráfica de Proyecto.
Criterio de medición de obra: Se medirá la superficie realmente demolida según especificaciones de Proyecto.

| Código | Ud | Descripción | Rendimiento | Precio | Importe |
|---|---|---|---|---|---|
| mq05mai030 | h | Martillo neumático. (maquinaria) | 0.426 | 13.78 | 5.87 |
| mq05pdm110 | h | Compresor portátil diesel media presión 10 m³/min. (maquinaria) | 0.213 | 23.36 | 4.98 |
| mo041 | h | Operario de construcción de obra civil. (mano de obra) | 0.189 | 31.48 | 5.95 |
| mo087 | h | Oficial de construcción de obra civil. (mano de obra) | 0.463 | 21.86 | 10.12 |
| % | % | Herramientas | 2 % | 26.92 | 0.54 |
|  |  | Costes directos |  |  | 27.46 |
