# Bidón para almacenar residuos peligrosos

- Propiedad del archivo: CYPE INGENIEROS, S.A.
- Formato: FIEBDC-3/2002
- Ámbito geográfico: Perú
- Divisa: PEN
- Costes indirectos: 3.00 %
- Gastos generales: 13.00 %
- Beneficio industrial: 6.00 %
- IVA: 18.00 %

## G Gestión de residuos

### GE Gestión de residuos peligrosos

#### GEA Almacenaje de residuos peligrosos

**GEA010** Ud Bidón para almacenar residuos peligrosos.
Bidón de 400 litros de capacidad para residuos peligrosos procedentes de la construcción o demolición, apto para almacenar vidrio, plástico y madera que contienen sustancias peligrosas o están contaminados por ellas.
Incluye: Suministro y ubicación. Marcado del recipiente con la etiqueta correspondiente.
Criterio de medición de proyecto: Número de unidades previstas, según documentación gráfica de Proyecto.
Criterio de medición de obra: Se medirá el número de unidades realmente ejecutadas según especificaciones de Proyecto.

| Código | Ud | Descripción | Rendimiento | Precio | Importe |
|---|---|---|---|---|---|
| mt08grg010d | Ud | Bidón de 400 litros de capacidad, apto para almacenar residuos peligrosos. (material) | 1.000 | 495.26 | 495.26 |
| mo113 | h | Peón de construcción. (mano de obra) | 0.136 | 20.92 | 2.85 |
| % | % | Herramientas | 2 % | 498.11 | 9.96 |
|  |  | Costes directos |  |  | 508.07 |
