# Caja de registro para líneas subterráneas de alta tensión

- Propiedad del archivo: CYPE INGENIEROS, S.A.
- Formato: FIEBDC-3/2002
- Ámbito geográfico: Perú
- Divisa: PEN
- Costes indirectos: 3.00 %
- Gastos generales: 13.00 %
- Beneficio industrial: 6.00 %
- IVA: 18.00 %

## I Instalaciones

### IU Urbanas

#### IUM Líneas subterráneas de alta tensión

**IUM005** Ud Caja de registro para líneas subterráneas de alta tensión.
Caja de registro prefabricada de concreto, sin fondo, de 81,5x90,5x80 cm de medidas interiores y 8 cm de espesor de pared, acceso de 53,5x62,5 cm, con paredes rebajadas para la entrada de tubos, capaz de soportar una carga de 400 kN, con marco de acero galvanizado y tapa de concreto armado, de 64x74x8 cm, carga de rotura 400 kN, para líneas subterráneas de alta tensión.
Criterio de valoración económica: El precio no incluye la excavación ni el relleno del trasdós.
Incluye: Replanteo. Colocación de la caja de registro prefabricada. Ejecución de taladros para conexionado de tubos. Conexionado de los tubos a la caja de registro. Colocación del marco y la tapa.
Criterio de medición de proyecto: Número de unidades previstas, según documentación gráfica de Proyecto.
Criterio de medición de obra: Se medirá el número de unidades realmente ejecutadas según especificaciones de Proyecto.

| Código | Ud | Descripción | Rendimiento | Precio | Importe |
|---|---|---|---|---|---|
| mt35arg010a | Ud | Caja de registro prefabricada de concreto, sin fondo, de 81,5x90,5x80 cm de medidas interiores y 8 cm de espesor de pared, acceso de 53,5x62,5 cm, con paredes rebajadas para la entrada de tubos, capaz de soportar una carga de 400 kN, para líneas eléctricas subterráneas. (material) | 1.000 | 353.82 | 353.82 |
| mt35arg015b | Ud | Marco de acero galvanizado y tapa de concreto armado, de 64x74x8 cm, carga de rotura 400 kN. (material) | 1.000 | 277.86 | 277.86 |
| mo020 | h | Operario de construcción. (mano de obra) | 0.678 | 31.29 | 21.21 |
| mo077 | h | Oficial de construcción. (mano de obra) | 0.678 | 21.72 | 14.73 |
| % | % | Herramientas | 2 % | 667.62 | 13.35 |
|  |  | Costes directos |  |  | 680.97 |
