# Canalización subterránea de telecomunicaciones, de tubo rígido

- Propiedad del archivo: CYPE INGENIEROS, S.A.
- Formato: FIEBDC-3/2002
- Ámbito geográfico: Perú
- Divisa: PEN
- Costes indirectos: 3.00 %
- Gastos generales: 13.00 %
- Beneficio industrial: 6.00 %
- IVA: 18.00 %

## I Instalaciones

### IU Urbanas

#### IUT Redes de telecomunicaciones

**IUT030** m Canalización subterránea de telecomunicaciones, de tubo rígido.
Canalización subterránea de telecomunicaciones formada por 6 tubos rígidos de PVC-U, de 110 mm de diámetro y 1,3 mm de espesor y soporte separador cada 70 cm de longitud, ejecutada en zanja, sin incluir la excavación ni el posterior relleno de la zanja. Incluso hilo guía. Totalmente montada.
Incluye: Replanteo y trazado de la zanja. Refinado de fondos y laterales a mano, con extracción de las tierras. Presentación en seco de los tubos. Colocación del hilo guía. Colocación de los tubos.
Criterio de medición de proyecto: Longitud medida en proyección horizontal, según documentación gráfica de Proyecto.
Criterio de medición de obra: Se medirá, en proyección horizontal, la longitud realmente ejecutada según especificaciones de Proyecto.

| Código | Ud | Descripción | Rendimiento | Precio | Importe |
|---|---|---|---|---|---|
| mt35tpe010g | m | Tubo rígido de PVC-U, de 110 mm de diámetro y 1,3 mm de espesor, suministrado en barras de 6 m de longitud. (material) | 6.300 | 17.74 | 111.76 |
| mt40iva040f | Ud | Soporte separador de polipropileno para 8 tubos rígidos de PVC de 110 mm de diámetro. (material) | 1.430 | 7.02 | 10.04 |
| mt40iva030 | m | Hilo guía de polipropileno de 3 mm de diámetro. (material) | 6.900 | 0.86 | 5.93 |
| mo020 | h | Operario de construcción. (mano de obra) | 0.638 | 31.29 | 19.96 |
| mo113 | h | Peón de construcción. (mano de obra) | 0.638 | 20.92 | 13.35 |
| % | % | Herramientas | 2 % | 161.04 | 3.22 |
|  |  | Costes directos |  |  | 164.26 |
