# Canalización subterránea de telecomunicaciones, de tubo rígido

- Propiedad del archivo: CYPE INGENIEROS, S.A.
- Formato: FIEBDC-3/2002
- Ámbito geográfico: Perú
- Divisa: PEN
- Costes indirectos: 3.00 %
- Gastos generales: 13.00 %
- Beneficio industrial: 6.00 %
- IVA: 18.00 %

## I Instalaciones

### IU Urbanas

#### IUT Redes de telecomunicaciones

**IUT030** m Canalización subterránea de telecomunicaciones, de tubo rígido.
Canalización subterránea de telecomunicaciones formada por tubo rígido de PVC-U, de 40 mm de diámetro y 1,1 mm de espesor, ejecutada en zanja, con el tubo embebido en un prisma de concreto simple f'c=210 kg/cm² (21 MPa), no expuesto a ciclos de congelamiento y deshielo, exposición a sulfatos insignificante, sin requerimiento de permeabilidad, no expuesto a cloruros, tamaño máximo del agregado 19 mm, consistencia blanda con 6 cm de recubrimiento superior e inferior y 5,5 cm de recubrimiento lateral, sin incluir la excavación ni el posterior relleno de la zanja. Incluso vaciado y compactación del concreto para la formación del prisma de concreto simple e hilo guía. Totalmente montada.
Incluye: Replanteo y trazado de la zanja. Refinado de fondos y laterales a mano, con extracción de las tierras. Presentación en seco de los tubos. Colocación del hilo guía. Colocación del tubo. Vaciado y compactación del concreto para formación del prisma.
Criterio de medición de proyecto: Longitud medida en proyección horizontal, según documentación gráfica de Proyecto.
Criterio de medición de obra: Se medirá, en proyección horizontal, la longitud realmente ejecutada según especificaciones de Proyecto.

| Código | Ud | Descripción | Rendimiento | Precio | Importe |
|---|---|---|---|---|---|
| mt35tpe010b | m | Tubo rígido de PVC-U, de 40 mm de diámetro y 1,1 mm de espesor, suministrado en barras de 6 m de longitud. (material) | 1.050 | 7.58 | 7.96 |
| mt40iva030 | m | Hilo guía de polipropileno de 3 mm de diámetro. (material) | 1.150 | 0.86 | 0.99 |
| mt10hmf055akb | m³ | Concreto simple f'c=210 kg/cm² (21 MPa), no expuesto a ciclos de congelamiento y deshielo, exposición a sulfatos insignificante, sin requerimiento de permeabilidad, no expuesto a cloruros, tamaño máximo del agregado 19 mm, consistencia blanda, premezclado en planta, según el Reglamento Nacional de Edificaciones NTE E.060. (material) | 0.023 | 245.01 | 5.64 |
| au00auh040 |  | Vibrador de concreto, eléctrico. | 1.000 | 0.00 | 0.00 |
| mo020 | h | Operario de construcción. (mano de obra) | 0.204 | 31.29 | 6.38 |
| mo113 | h | Peón de construcción. (mano de obra) | 0.204 | 20.92 | 4.27 |
| % | % | Herramientas | 2 % | 25.24 | 0.50 |
|  |  | Costes directos |  |  | 25.74 |
