# Sistema de anclaje subterráneo de árbol

- Propiedad del archivo: CYPE INGENIEROS, S.A.
- Formato: FIEBDC-3/2002
- Ámbito geográfico: Perú
- Divisa: PEN
- Costes indirectos: 3.00 %
- Gastos generales: 13.00 %
- Beneficio industrial: 6.00 %
- IVA: 18.00 %

## J Jardinería

### JD Sistemas de drenaje, sujeción y protección

#### JDS Sistemas de anclaje

**JDS010** Ud Sistema de anclaje subterráneo de árbol.
Sistema subterráneo de anclaje de cepellón, para árbol con diámetro de tronco entre 5 y 10 cm, formado por tres cables de acero galvanizado, de 4,5 m de longitud, con argolla en uno de sus extremos y anclaje para empotrar en el terreno en el otro extremo, mediante la introducción de una varilla guía y entrelazados a una cincha elástica de 3 m de longitud y 25 mm de anchura, a través de las argollas, para su ajuste final mediante un tensor de trinquete.
Incluye: Rastrillado de la tierra del fondo del hoyo. Humectación del cepellón. Colocación del sistema de anclaje.
Criterio de medición de proyecto: Número de unidades previstas, según documentación gráfica de Proyecto.
Criterio de medición de obra: Se medirá el número de unidades realmente ejecutadas según especificaciones de Proyecto.

| Código | Ud | Descripción | Rendimiento | Precio | Importe |
|---|---|---|---|---|---|
| mt48adp010e | Ud | Kit de anclaje para sujeción del cepellón de un árbol con diámetro de tronco entre 5 y 10 cm, compuesto por tres cables de acero galvanizado, de 4,5 m de longitud, con argolla en uno de sus extremos y con un anclaje para empotrar en el terreno en el otro extremo, cincha elástica de 3 m de longitud y 25 mm de anchura y un tensor de trinquete. (material) | 1.000 | 255.37 | 255.37 |
| mo040 | h | Operario jardinero. (mano de obra) | 0.271 | 31.29 | 8.48 |
| mo115 | h | Peón jardinero. (mano de obra) | 1.832 | 20.92 | 38.33 |
| % | % | Herramientas | 2 % | 302.18 | 6.04 |
|  |  | Costes directos |  |  | 308.22 |
