# Trasplante de palmera

- Propiedad del archivo: CYPE INGENIEROS, S.A.
- Formato: FIEBDC-3/2002
- Ámbito geográfico: Perú
- Divisa: PEN
- Costes indirectos: 3.00 %
- Gastos generales: 13.00 %
- Beneficio industrial: 6.00 %
- IVA: 18.00 %

## J Jardinería

### JS Suministro y siembra de plantas

#### JSP Siembra y trasplante de plantas

**JSP050** Ud Trasplante de palmera.
Trasplante de palmera de hasta 3 m de altura, ubicada en jardinera, con retrocargadora.
Incluye: Poda de raíces. Poda de ramas. Transporte al lugar de destino. Siembra. Recorte de raíces.
Criterio de medición de proyecto: Número de unidades previstas, según documentación gráfica de Proyecto.
Criterio de medición de obra: Se medirá el número de unidades realmente trasplantadas según especificaciones de Proyecto.

| Código | Ud | Descripción | Rendimiento | Precio | Importe |
|---|---|---|---|---|---|
| mq01ret020b | h | Retrocargadora sobre neumáticos, de 70 kW. (maquinaria) | 1.650 | 123.29 | 203.43 |
| mq04cag010b | h | Camión con grúa de hasta 10 t. (maquinaria) | 0.220 | 189.06 | 41.59 |
| mo040 | h | Operario jardinero. (mano de obra) | 0.950 | 31.48 | 29.91 |
| mo115 | h | Peón jardinero. (mano de obra) | 4.071 | 21.05 | 85.69 |
| mo086 | h | Oficial jardinero. (mano de obra) | 4.071 | 21.86 | 88.99 |
| % | % | Herramientas | 2 % | 449.61 | 8.99 |
|  |  | Costes directos |  |  | 458.60 |
