# Palmera

- Propiedad del archivo: CYPE INGENIEROS, S.A.
- Formato: FIEBDC-3/2002
- Ámbito geográfico: Perú
- Divisa: PEN
- Costes indirectos: 3.00 %
- Gastos generales: 13.00 %
- Beneficio industrial: 6.00 %
- IVA: 18.00 %

## J Jardinería

### JS Suministro y siembra de plantas

#### JSS Suministro de plantas

**JSS030** Ud Palmera.
Palmera de los pantanos (Acoelorrhaphe wrigthii) de 130 a 150 cm de altura; suministro en contenedor estándar.
Incluye: Transporte y descarga a pie de hoyo de siembra.
Criterio de medición de proyecto: Número de unidades previstas, según documentación gráfica de Proyecto.
Criterio de medición de obra: Se medirá el número de unidades realmente suministradas según especificaciones de Proyecto.

| Código | Ud | Descripción | Rendimiento | Precio | Importe |
|---|---|---|---|---|---|
| mt48epp020a | Ud | Palmera de los pantanos (Acoelorrhaphe wrigthii) de 130 a 150 cm de altura; suministro en contenedor estándar de 230 l. (material) | 1.000 | 1974.18 | 1974.18 |
| % | % | Herramientas | 2 % | 1974.18 | 39.48 |
|  |  | Costes directos |  |  | 2013.66 |
