# Cerramiento natural

- Propiedad del archivo: CYPE INGENIEROS, S.A.
- Formato: FIEBDC-3/2002
- Ámbito geográfico: Perú
- Divisa: PEN
- Costes indirectos: 3.00 %
- Gastos generales: 13.00 %
- Beneficio industrial: 6.00 %
- IVA: 18.00 %

## J Jardinería

### JV Cercado y ocultación

#### JVC Cerramientos naturales

**JVC010** m² Cerramiento natural.
Cerramiento de cañizo de bambú natural, de cañas enteras, de 150 cm de altura, tejido con alambre galvanizado, sujeto con alambre galvanizado sobre un soporte existente.
Incluye: Colocación del cerramiento natural y sujeción con alambre galvanizado.
Criterio de medición de proyecto: Superficie medida según documentación gráfica de Proyecto.
Criterio de medición de obra: Se medirá la superficie realmente ejecutada según especificaciones de Proyecto.

| Código | Ud | Descripción | Rendimiento | Precio | Importe |
|---|---|---|---|---|---|
| mt48cnj040b | m² | Cañizo de bambú natural, de cañas enteras, de 150 cm de altura, tejido con alambre galvanizado, suministrado en rollos de 500 cm de anchura. (material) | 1.000 | 9.91 | 9.91 |
| mt08var050 | kg | Alambre galvanizado para atar, de 1,30 mm de diámetro. (material) | 0.100 | 4.66 | 0.47 |
| mo040 | h | Operario jardinero. (mano de obra) | 0.271 | 31.48 | 8.53 |
| mo115 | h | Peón jardinero. (mano de obra) | 0.271 | 21.05 | 5.70 |
| % | % | Herramientas | 2 % | 24.61 | 0.49 |
|  |  | Costes directos |  |  | 25.10 |
