# Subbase de concreto

- Propiedad del archivo: CYPE INGENIEROS, S.A.
- Formato: FIEBDC-3/2002
- Ámbito geográfico: Perú
- Divisa: PEN
- Costes indirectos: 3.00 %
- Gastos generales: 13.00 %
- Beneficio industrial: 6.00 %
- IVA: 18.00 %

## M Firmes y pavimentos urbanos

### MB Bases y subbases

#### MBH De concreto

**MBH020** m² Subbase de concreto.
Subbase de concreto con adición de fibras de 15 cm de espesor, realizada con concreto f'c=175 kg/cm² (17 MPa), no expuesto a ciclos de congelamiento y deshielo, exposición a sulfatos insignificante, sin requerimiento de permeabilidad, no expuesto a cloruros, tamaño máximo del agregado 19 mm, consistencia blanda, preparado en obra y vaciado con medios manuales con un contenido de fibras sin función estructural, fibras de vidrio resistentes a los álcalis (AR) de 2 kg/m³, extendido y vibrado manual, mediante regla vibrante, con acabado maestreado, para su posterior uso como soporte de piso; apoyada sobre capa base existente.
Criterio de valoración económica: El precio no incluye la capa base.
Incluye: Preparación de la superficie de apoyo del concreto. Replanteo de las juntas de construcción y de dilatación. Tendido de niveles mediante toques, maestras de concreto o reglas. Riego de la superficie base. Formación de juntas de construcción y de juntas de expansión. Preparación del concreto. Vaciado, extendido y vibrado del concreto. Curado del concreto.
Criterio de medición de proyecto: Superficie medida según documentación gráfica de Proyecto.
Criterio de medición de obra: Se medirá la superficie realmente ejecutada según especificaciones de Proyecto.

| Código | Ud | Descripción | Rendimiento | Precio | Importe |
|---|---|---|---|---|---|
| mt08fic020b | kg | Fibras de vidrio resistentes a los álcalis (AR), con un contenido mínimo de zirconio del 17,1%, de 13 mm de longitud y 13,5 micras de diámetro, con 100 filamentos por hebra unidos entre sí mediante adhesivo, límite elástico 74000 N/mm², resistencia a tracción 1620 MPa, para prevenir fisuras por retracción en elementos de concreto. (material) | 0.300 | 27.09 | 8.13 |
| mt08aaa010a | m³ | Agua. (material) | 0.029 | 4.66 | 0.14 |
| mt01arg000b | m³ | Arena cribada. (material) | 0.077 | 42.37 | 3.26 |
| mt01arg001bi | m³ | Agregado grueso homogeneizado, de tamaño máximo 19 mm. (material) | 0.096 | 60.87 | 5.84 |
| mt08cem000b | kg | Cemento gris en sacos. (material) | 56.428 | 0.47 | 26.52 |
| mq06vib020 | h | Regla vibrante de 3 m. (maquinaria) | 0.095 | 15.76 | 1.50 |
| mq06hor010 | h | Mezcladora de concreto eléctrica con una capacidad de amasado de 160 l. (maquinaria) | 0.104 | 10.40 | 1.08 |
| mo041 | h | Operario de construcción de obra civil. (mano de obra) | 0.059 | 31.48 | 1.86 |
| mo087 | h | Oficial de construcción de obra civil. (mano de obra) | 0.059 | 21.86 | 1.29 |
| % | % | Herramientas | 2 % | 49.62 | 0.99 |
|  |  | Costes directos |  |  | 50.61 |
