# Borde de rollizos de madera

- Propiedad del archivo: CYPE INGENIEROS, S.A.
- Formato: FIEBDC-3/2002
- Ámbito geográfico: Perú
- Divisa: PEN
- Costes indirectos: 3.00 %
- Gastos generales: 13.00 %
- Beneficio industrial: 6.00 %
- IVA: 18.00 %

## M Firmes y pavimentos urbanos

### ML Bordes y límites de pavimentos

#### MLD Bordes

**MLD040** m Borde de rollizos de madera.
Formación de borde y límite de pavimento mediante rollizos torneados, de madera de pino, de 8 cm de diámetro, colocados horizontalmente sobre el terreno. Incluso replanteo, excavación manual del terreno, selección y corte de rollizos, relleno y compactación del terreno contiguo al borde ya colocado y eliminación y limpieza del material sobrante.
Incluye: Replanteo. Excavación y preparación del terreno. Presentación, aplomado y nivelación. Relleno de la zanja y compactación del terreno. Eliminación y limpieza del material sobrante.
Criterio de medición de proyecto: Longitud medida según documentación gráfica de Proyecto.
Criterio de medición de obra: Se medirá la longitud realmente ejecutada según especificaciones de Proyecto.

| Código | Ud | Descripción | Rendimiento | Precio | Importe |
|---|---|---|---|---|---|
| mt18bma030a | Ud | Rollizo torneado de madera de pino tratada en autoclave con sales hidrosolubles, con clase de uso 4, de 8 cm de diámetro y 2 m de longitud. (material) | 0.600 | 19.60 | 11.76 |
| mo087 | h | Oficial de construcción de obra civil. (mano de obra) | 0.407 | 21.86 | 8.90 |
| % | % | Herramientas | 2 % | 20.66 | 0.41 |
|  |  | Costes directos |  |  | 21.07 |
