# Marca vial transversal

- Propiedad del archivo: CYPE INGENIEROS, S.A.
- Formato: FIEBDC-3/2002
- Ámbito geográfico: Perú
- Divisa: PEN
- Costes indirectos: 3.00 %
- Gastos generales: 13.00 %
- Beneficio industrial: 6.00 %
- IVA: 18.00 %

## M Firmes y pavimentos urbanos

### MS Señalización vial

#### MSH Señalización horizontal

**MSH020** m Marca vial transversal.
Aplicación mecánica con máquina de accionamiento manual de pintura alcídica color blanco, para marca vial transversal continua, de 40 cm de anchura, para línea de detención. Incluso microesferas de vidrio, para conseguir efecto retrorreflectante en seco.
Incluye: Barrido mediante barredora mecánica. Premarcaje. Aplicación mecánica de la mezcla con máquina de accionamiento manual.
Criterio de medición de proyecto: Longitud medida según documentación gráfica de Proyecto.
Criterio de medición de obra: Se medirá, a cinta corrida, la longitud realmente ejecutada según especificaciones de Proyecto.

| Código | Ud | Descripción | Rendimiento | Precio | Importe |
|---|---|---|---|---|---|
| mt27mvh030a | kg | Pintura alcídica color blanco. (material) | 0.288 | 11.11 | 3.20 |
| mt27mvh100a | kg | Microesferas de vidrio. (material) | 0.192 | 5.52 | 1.06 |
| mq11bar010 | h | Barredora remolcada con motor auxiliar. (maquinaria) | 0.001 | 199.94 | 0.20 |
| mq08war010a | h | Máquina manual, para pintar marcas viales sobre la calzada. (maquinaria) | 0.006 | 100.76 | 0.60 |
| mo041 | h | Operario de construcción de obra civil. (mano de obra) | 0.026 | 31.29 | 0.81 |
| mo087 | h | Oficial de construcción de obra civil. (mano de obra) | 0.014 | 21.72 | 0.30 |
| % | % | Herramientas | 2 % | 6.17 | 0.12 |
|  |  | Costes directos |  |  | 6.29 |
