# Marca vial transversal

- Propiedad del archivo: CYPE INGENIEROS, S.A.
- Formato: FIEBDC-3/2002
- Ámbito geográfico: Perú
- Divisa: PEN
- Costes indirectos: 3.00 %
- Gastos generales: 13.00 %
- Beneficio industrial: 6.00 %
- IVA: 18.00 %

## M Firmes y pavimentos urbanos

### MS Señalización vial

#### MSH Señalización horizontal

**MSH020** m Marca vial transversal.
Aplicación manual de pintura plástica para exterior, a base de resinas acrílicas, color blanco, acabado satinado, textura lisa, para marca vial transversal discontinua, de 40 cm de anchura, para línea de ceda el paso. Incluso microesferas de vidrio, para conseguir efecto retrorreflectante en seco y con humedad o lluvia.
Incluye: Barrido mediante barredora mecánica. Premarcaje. Aplicación manual de la mezcla.
Criterio de medición de proyecto: Longitud medida según documentación gráfica de Proyecto.
Criterio de medición de obra: Se medirá, a cinta corrida, la longitud realmente ejecutada según especificaciones de Proyecto.

| Código | Ud | Descripción | Rendimiento | Precio | Importe |
|---|---|---|---|---|---|
| mt27mvp010e | l | Pintura plástica para exterior, a base de resinas acrílicas, color blanco, acabado satinado, textura lisa (material) | 0.080 | 58.21 | 4.66 |
| mt27mvh100b | kg | Microesferas de vidrio. (material) | 0.050 | 7.72 | 0.39 |
| mo041 | h | Operario de construcción de obra civil. (mano de obra) | 0.034 | 31.29 | 1.06 |
| mo087 | h | Oficial de construcción de obra civil. (mano de obra) | 0.018 | 21.72 | 0.39 |
| % | % | Herramientas | 2 % | 6.50 | 0.13 |
|  |  | Costes directos |  |  | 6.63 |
