# Marca vial de rebordeo

- Propiedad del archivo: CYPE INGENIEROS, S.A.
- Formato: FIEBDC-3/2002
- Ámbito geográfico: Perú
- Divisa: PEN
- Costes indirectos: 3.00 %
- Gastos generales: 13.00 %
- Beneficio industrial: 6.00 %
- IVA: 18.00 %

## M Firmes y pavimentos urbanos

### MS Señalización vial

#### MSH Señalización horizontal

**MSH040** m Marca vial de rebordeo.
Aplicación manual de pintura alcídica color negro, para marca vial de rebordeo, de 30 cm de anchura.
Incluye: Barrido mediante barredora mecánica. Aplicación manual de la mezcla.
Criterio de medición de proyecto: Longitud medida según documentación gráfica de Proyecto.
Criterio de medición de obra: Se medirá la longitud realmente ejecutada según especificaciones de Proyecto.

| Código | Ud | Descripción | Rendimiento | Precio | Importe |
|---|---|---|---|---|---|
| mt27mvh030c | kg | Pintura alcídica color negro. (material) | 0.216 | 11.11 | 2.40 |
| mo041 | h | Operario de construcción de obra civil. (mano de obra) | 0.060 | 31.29 | 1.88 |
| mo087 | h | Oficial de construcción de obra civil. (mano de obra) | 0.030 | 21.72 | 0.65 |
| % | % | Herramientas | 2 % | 4.93 | 0.10 |
|  |  | Costes directos |  |  | 5.03 |
