# Marca vial transversal de enmascaramiento

- Propiedad del archivo: CYPE INGENIEROS, S.A.
- Formato: FIEBDC-3/2002
- Ámbito geográfico: Perú
- Divisa: PEN
- Costes indirectos: 3.00 %
- Gastos generales: 13.00 %
- Beneficio industrial: 6.00 %
- IVA: 18.00 %

## M Firmes y pavimentos urbanos

### MS Señalización vial

#### MSH Señalización horizontal

**MSH060** m Marca vial transversal de enmascaramiento.
Aplicación mecánica con máquina autopropulsada de pintura alcídica color negro, para marca vial transversal de enmascaramiento, de 50 cm de anchura.
Incluye: Replanteo. Barrido mediante barredora mecánica. Aplicación mecánica de la mezcla mediante pulverización.
Criterio de medición de proyecto: Longitud medida según documentación gráfica de Proyecto.
Criterio de medición de obra: Se medirá la longitud realmente ejecutada según especificaciones de Proyecto.

| Código | Ud | Descripción | Rendimiento | Precio | Importe |
|---|---|---|---|---|---|
| mt27mvh030c | kg | Pintura alcídica color negro. (material) | 0.360 | 11.11 | 4.00 |
| mq11bar010 | h | Barredora remolcada con motor auxiliar. (maquinaria) | 0.001 | 199.94 | 0.20 |
| mq08war010b | h | Máquina autopropulsada, para pintar marcas viales sobre la calzada. (maquinaria) | 0.001 | 134.35 | 0.13 |
| mo041 | h | Operario de construcción de obra civil. (mano de obra) | 0.023 | 31.29 | 0.72 |
| mo087 | h | Oficial de construcción de obra civil. (mano de obra) | 0.012 | 21.72 | 0.26 |
| % | % | Herramientas | 2 % | 5.31 | 0.11 |
|  |  | Costes directos |  |  | 5.42 |
