# Marcado de flechas e inscripciones en vías ciclistas

- Propiedad del archivo: CYPE INGENIEROS, S.A.
- Formato: FIEBDC-3/2002
- Ámbito geográfico: Perú
- Divisa: PEN
- Costes indirectos: 3.00 %
- Gastos generales: 13.00 %
- Beneficio industrial: 6.00 %
- IVA: 18.00 %

## M Firmes y pavimentos urbanos

### MS Señalización vial

#### MSH Señalización horizontal

**MSH130** m² Marcado de flechas e inscripciones en vías ciclistas.
Aplicación mecánica con máquina autopropulsada de pintura alcídica color blanco, para marcado de flechas e inscripciones en vías ciclistas. Incluso microesferas de vidrio, para conseguir efecto retrorreflectante en seco.
Incluye: Barrido mediante barredora mecánica. Premarcaje. Aplicación mecánica de la mezcla mediante pulverización.
Criterio de medición de proyecto: Superficie medida según documentación gráfica de Proyecto.
Criterio de medición de obra: Se medirá la superficie realmente fresada según especificaciones de Proyecto.

| Código | Ud | Descripción | Rendimiento | Precio | Importe |
|---|---|---|---|---|---|
| mt27mvh030a | kg | Pintura alcídica color blanco. (material) | 0.720 | 11.11 | 8.00 |
| mt27mvh100a | kg | Microesferas de vidrio. (material) | 0.480 | 5.52 | 2.65 |
| mq11bar010 | h | Barredora remolcada con motor auxiliar. (maquinaria) | 0.001 | 199.94 | 0.20 |
| mq08war010b | h | Máquina autopropulsada, para pintar marcas viales sobre la calzada. (maquinaria) | 0.001 | 134.35 | 0.13 |
| mo041 | h | Operario de construcción de obra civil. (mano de obra) | 0.041 | 31.29 | 1.28 |
| mo087 | h | Oficial de construcción de obra civil. (mano de obra) | 0.081 | 21.72 | 1.76 |
| % | % | Herramientas | 2 % | 14.02 | 0.28 |
|  |  | Costes directos |  |  | 14.30 |
