# Marcado de flechas e inscripciones en vías ciclistas

- Propiedad del archivo: CYPE INGENIEROS, S.A.
- Formato: FIEBDC-3/2002
- Ámbito geográfico: Perú
- Divisa: PEN
- Costes indirectos: 3.00 %
- Gastos generales: 13.00 %
- Beneficio industrial: 6.00 %
- IVA: 18.00 %

## M Firmes y pavimentos urbanos

### MS Señalización vial

#### MSH Señalización horizontal

**MSH130** m² Marcado de flechas e inscripciones en vías ciclistas.
Aplicación manual de pintura plástica para exterior, a base de resinas acrílicas, color blanco, acabado satinado, textura lisa, para marcado de flechas e inscripciones en vías ciclistas. Incluso microesferas de vidrio, para conseguir efecto retrorreflectante en seco y con humedad o lluvia.
Incluye: Barrido mediante barredora mecánica. Premarcaje. Aplicación manual de la mezcla.
Criterio de medición de proyecto: Superficie medida según documentación gráfica de Proyecto.
Criterio de medición de obra: Se medirá la superficie realmente fresada según especificaciones de Proyecto.

| Código | Ud | Descripción | Rendimiento | Precio | Importe |
|---|---|---|---|---|---|
| mt27mvp010e | l | Pintura plástica para exterior, a base de resinas acrílicas, color blanco, acabado satinado, textura lisa (material) | 0.285 | 58.21 | 16.59 |
| mt27mvh100b | kg | Microesferas de vidrio. (material) | 0.178 | 7.72 | 1.37 |
| mo041 | h | Operario de construcción de obra civil. (mano de obra) | 0.136 | 31.29 | 4.26 |
| mo087 | h | Oficial de construcción de obra civil. (mano de obra) | 0.271 | 21.72 | 5.89 |
| % | % | Herramientas | 2 % | 28.11 | 0.56 |
|  |  | Costes directos |  |  | 28.67 |
