# Tablero de baloncesto

- Propiedad del archivo: CYPE INGENIEROS, S.A.
- Formato: FIEBDC-3/2002
- Ámbito geográfico: Perú
- Divisa: PEN
- Costes indirectos: 3.00 %
- Gastos generales: 13.00 %
- Beneficio industrial: 6.00 %
- IVA: 18.00 %

## T Amoblamiento urbano

### TD Equipamientos deportivos

#### TDG Juegos deportivos

**TDG040** Ud Tablero de baloncesto.
Tablero de baloncesto de madera laminada encolada con resinas fenólicas, resistente a la intemperie, de 180x105x2 cm, para usuarios de más de 8 años, con aro de varilla maciza de 20 mm de espesor y 45 cm de diámetro.
Incluye: Replanteo. Montaje y fijación del natatorios. Comprobación de su correcto funcionamiento.
Criterio de medición de proyecto: Número de unidades previstas, según documentación gráfica de Proyecto.
Criterio de medición de obra: Se medirá el número de unidades realmente ejecutadas según especificaciones de Proyecto.

| Código | Ud | Descripción | Rendimiento | Precio | Importe |
|---|---|---|---|---|---|
| mt52dep250 | Ud | Tablero de baloncesto de madera laminada encolada con resinas fenólicas, resistente a la intemperie, de 180x105x2 cm, para usuarios de más de 8 años, con aro de varilla maciza de 20 mm de espesor y 45 cm de diámetro. (material) | 1.000 | 1560.39 | 1560.39 |
| mo011 | h | Operario de montaje. (mano de obra) | 0.678 | 32.35 | 21.93 |
| mo080 | h | Oficial de montaje. (mano de obra) | 0.678 | 21.86 | 14.82 |
| % | % | Herramientas | 2 % | 1597.14 | 31.94 |
|  |  | Costes directos |  |  | 1629.08 |
