# Carrusel

- Propiedad del archivo: CYPE INGENIEROS, S.A.
- Formato: FIEBDC-3/2002
- Ámbito geográfico: Perú
- Divisa: PEN
- Costes indirectos: 3.00 %
- Gastos generales: 13.00 %
- Beneficio industrial: 6.00 %
- IVA: 18.00 %

## T Amoblamiento urbano

### TJ Áreas de juegos infantiles

#### TJJ Juegos infantiles

**TJJ070** Ud Carrusel.
Carrusel de acero galvanizado en caliente formado por mástil y plataforma giratoria de 2,00 m de diámetro, para niños de 1 a 4 años, con zona de seguridad de 30,00 m² y 0,55 m de altura libre de caída. Colocación en obra: con tarugos químicos, sobre una base de concreto.
Incluye: Replanteo. Excavación. Vaciado de la base de apoyo. Fijación del juego infantil.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 1.000 | 233.17 | 233.17 |
| mt50spl105b | Ud | Fijación compuesta por tarugo químico, arandela y tornillo de acero. (material) | 6.000 | 17.71 | 106.26 |
| mt52jig070a | Ud | Carrusel de acero galvanizado en caliente formado por mástil y plataforma giratoria, de 2,00 m de diámetro, con caja de rodamientos integrada en el interior de la estructura y asientos de polietileno, para niños de 1 a 4 años, con zona de seguridad de 30,00 m² y 0,55 m de altura libre de caída, con elementos de fijación. Y. (material) | 1.000 | 5064.85 | 5064.85 |
| op00tal010 |  | Taladro. | 1.000 | 0.00 | 0.00 |
| op00ato010 |  | Atornillador. | 1.000 | 0.00 | 0.00 |
| mo041 | h | Operario de construcción de obra civil. (mano de obra) | 4.749 | 31.48 | 149.50 |
| mo087 | h | Oficial de construcción de obra civil. (mano de obra) | 4.749 | 21.86 | 103.81 |
| % | % | Herramientas | 2 % | 5657.59 | 113.15 |
|  |  | Costes directos |  |  | 5770.74 |
