# Mesa de concreto prefabricado

- Propiedad del archivo: CYPE INGENIEROS, S.A.
- Formato: FIEBDC-3/2002
- Ámbito geográfico: Perú
- Divisa: PEN
- Costes indirectos: 3.00 %
- Gastos generales: 13.00 %
- Beneficio industrial: 6.00 %
- IVA: 18.00 %

## T Amoblamiento urbano

### TM Mobiliario urbano

#### TMB Bancos, sillas y mesas

**TMB065** Ud Mesa de concreto prefabricado.
Mesa para pícnic de concreto prefabricado, de 800x1600x760 cm, acabado con tratamiento antigrafiti, color blanco.
Incluye: Replanteo. Colocación.
Criterio de medición de proyecto: Número de unidades previstas, según documentación gráfica de Proyecto.
Criterio de medición de obra: Se medirá el número de unidades realmente ejecutadas según especificaciones de Proyecto.

| Código | Ud | Descripción | Rendimiento | Precio | Importe |
|---|---|---|---|---|---|
| mt52mug205a | Ud | Mesa para pícnic de concreto prefabricado, de 800x1600x760 cm, acabado con tratamiento antigrafiti, color blanco. (material) | 1.000 | 1977.40 | 1977.40 |
| mq04cag010a | h | Camión con grúa de hasta 6 t. (maquinaria) | 0.506 | 166.95 | 84.48 |
| mo041 | h | Operario de construcción de obra civil. (mano de obra) | 0.624 | 32.86 | 20.50 |
| mo087 | h | Oficial de construcción de obra civil. (mano de obra) | 0.624 | 22.82 | 14.24 |
| % | % | Herramientas | 2 % | 2096.62 | 41.93 |
|  |  | Costes directos |  |  | 2138.55 |
