# Jardinera de concreto prefabricado

- Propiedad del archivo: CYPE INGENIEROS, S.A.
- Formato: FIEBDC-3/2002
- Ámbito geográfico: Perú
- Divisa: PEN
- Costes indirectos: 3.00 %
- Gastos generales: 13.00 %
- Beneficio industrial: 6.00 %
- IVA: 18.00 %

## T Amoblamiento urbano

### TM Mobiliario urbano

#### TMJ Jardineras

**TMJ050** Ud Jardinera de concreto prefabricado.
Jardinera circular de concreto prefabricado, de 110 cm de diámetro y 54 cm de altura.
Incluye: Colocación de la jardinera. Eliminación y limpieza del material sobrante.
Criterio de medición de proyecto: Número de unidades previstas, según documentación gráfica de Proyecto.
Criterio de medición de obra: Se medirá el número de unidades realmente ejecutadas según especificaciones de Proyecto.

| Código | Ud | Descripción | Rendimiento | Precio | Importe |
|---|---|---|---|---|---|
| mt52mug240j | Ud | Jardinera circular de concreto prefabricado, de 110 cm de diámetro y 54 cm de altura. (material) | 1.000 | 2691.99 | 2691.99 |
| mq04cag010a | h | Camión con grúa de hasta 6 t. (maquinaria) | 0.550 | 166.95 | 91.82 |
| mo041 | h | Operario de construcción de obra civil. (mano de obra) | 0.678 | 31.48 | 21.34 |
| mo087 | h | Oficial de construcción de obra civil. (mano de obra) | 1.086 | 21.86 | 23.74 |
| % | % | Herramientas | 2 % | 2828.89 | 56.58 |
|  |  | Costes directos |  |  | 2885.47 |
