# Jardinera de acero

- Propiedad del archivo: CYPE INGENIEROS, S.A.
- Formato: FIEBDC-3/2002
- Ámbito geográfico: Perú
- Divisa: PEN
- Costes indirectos: 3.00 %
- Gastos generales: 13.00 %
- Beneficio industrial: 6.00 %
- IVA: 18.00 %

## T Amoblamiento urbano

### TM Mobiliario urbano

#### TMJ Jardineras

**TMJ060** Ud Jardinera de acero.
Jardinera cilíndrica de acero, de 120 cm de diámetro y 90 cm de altura y 950 litros de capacidad, con imprimación epoxi y pintura de poliéster.
Incluye: Colocación de la jardinera. Eliminación y limpieza del material sobrante.
Criterio de medición de proyecto: Número de unidades previstas, según documentación gráfica de Proyecto.
Criterio de medición de obra: Se medirá el número de unidades realmente ejecutadas según especificaciones de Proyecto.

| Código | Ud | Descripción | Rendimiento | Precio | Importe |
|---|---|---|---|---|---|
| mt52mug250oh | Ud | Jardinera cilíndrica de acero, de 120 cm de diámetro y 90 cm de altura y 950 litros de capacidad, con imprimación epoxi y pintura de poliéster. (material) | 1.000 | 7146.04 | 7146.04 |
| mq04cag010a | h | Camión con grúa de hasta 6 t. (maquinaria) | 0.462 | 166.95 | 77.13 |
| mo041 | h | Operario de construcción de obra civil. (mano de obra) | 0.570 | 31.48 | 17.94 |
| mo087 | h | Oficial de construcción de obra civil. (mano de obra) | 0.950 | 21.86 | 20.77 |
| % | % | Herramientas | 2 % | 7261.88 | 145.24 |
|  |  | Costes directos |  |  | 7407.12 |
