# Pasarela peatonal de madera

- Propiedad del archivo: CYPE INGENIEROS, S.A.
- Formato: FIEBDC-3/2002
- Ámbito geográfico: Perú
- Divisa: PEN
- Costes indirectos: 3.00 %
- Gastos generales: 13.00 %
- Beneficio industrial: 6.00 %
- IVA: 18.00 %

## T Amoblamiento urbano

### TY Amoblamiento para playas

#### TYA Accesos

**TYA010** Ud Pasarela peatonal de madera.
Pasarela peatonal rígida de 120 cm de anchura, formada por tablones de madera de pino tratada en autoclave, de 120x9,5x2 cm, unidos entre sí mediante clavazón a 3 travesaños de madera de 115x7x4,5 cm. Totalmente instalada mediante la unión de los distintos tramos.
Incluye: Colocación de los tramos. Unión de los tramos.
Criterio de medición de proyecto: Longitud medida según documentación gráfica de Proyecto.
Criterio de medición de obra: Se medirá la longitud realmente ejecutada según especificaciones de Proyecto.

| Código | Ud | Descripción | Rendimiento | Precio | Importe |
|---|---|---|---|---|---|
| mt52dlv040d | m | Pasarela peatonal rígida de 120 cm de anchura, formada por tablones de madera de pino tratada en autoclave, de 120x9,5x2 cm, unidos entre sí mediante clavazón a 3 travesaños de madera de 115x7x4,5 cm. (material) | 1.000 | 528.06 | 528.06 |
| mo041 | h | Operario de construcción de obra civil. (mano de obra) | 0.577 | 31.29 | 18.05 |
| mo087 | h | Oficial de construcción de obra civil. (mano de obra) | 0.577 | 21.72 | 12.53 |
| % | % | Herramientas | 2 % | 558.64 | 11.17 |
|  |  | Costes directos |  |  | 569.81 |
