# Sistema provisional de protección de borde de losa, clase A, en naves industriales

- Propiedad del archivo: CYPE INGENIEROS, S.A.
- Formato: FIEBDC-3/2002
- Ámbito geográfico: Perú
- Divisa: PEN
- Costes indirectos: 3.00 %
- Gastos generales: 13.00 %
- Beneficio industrial: 6.00 %
- IVA: 18.00 %

## Y Seguridad y salud

### YC Sistemas de protección colectiva

#### YCF Protección perimetral de bordes de losa

**YCF013** m Sistema provisional de protección de borde de losa, clase A, en naves industriales.
Sistema provisional de protección de borde de losa, clase A, que proporciona resistencia sólo para cargas estáticas y para superficies de trabajo con un ángulo de inclinación máximo de 10°, primera puesta, formado por: red de seguridad U A2 M100 Q M, de polipropileno de alta tenacidad, amortizable en 10 puestas y estructura soporte con brazos separados entre sí una distancia máxima de 10 m, amortizables en 15 usos. Incluso cuerda de unión de polipropileno, para unir las redes y cuerda de atado de polipropileno, para atar la cuerda perimetral de las redes a un soporte adecuado.
Criterio de medición de proyecto: Longitud medida según Estudio o Estudio Básico de Seguridad y Salud.
Criterio de medición de obra: Se medirá la longitud realmente montada según especificaciones de Estudio o Estudio Básico de Seguridad y Salud.

| Código | Ud | Descripción | Rendimiento | Precio | Importe |
|---|---|---|---|---|---|
| mt50sph070a | m² | Red de seguridad U A2 M100 Q M, de polipropileno de alta tenacidad. Energía de la red A2 (entre 2,2 y 4,4 kJ). Configuración de la red cuadrada, con cuerda perimetral de polipropileno de 16 mm de diámetro. (material) | 2.200 | 11.59 | 25.50 |
| mt50sph080b | Ud | Brazo inferior, formado por tubo rectangular metálico de 1,5 m de longitud, con dos pletinas soldadas en su extremo para recibir al brazo superior. (material) | 0.009 | 165.23 | 1.49 |
| mt50sph090b | Ud | Brazo superior, formado por tubo rectangular metálico de 2 m de longitud, con una pletina soldada en su extremo para su unión con el brazo inferior. (material) | 0.009 | 188.95 | 1.70 |
| mt50sph100 | Ud | Cajetín metálico con orificios que permiten posicionar el brazo inferior de 0° a 90°, con intervalos de 15°. (material) | 0.009 | 183.34 | 1.65 |
| mt50sph110 | Ud | Soporte para cajetín, con sistema de fijación mediante cintas textiles de poliéster de alta tenacidad. (material) | 0.009 | 224.29 | 2.02 |
| mt50spr180a | m | Cuerda de atado G de polipropileno de alta tenacidad, con tratamiento a los rayos UV, D=12 mm y carga de rotura superior a 20 kN. (material) | 0.220 | 1.12 | 0.25 |
| mt50spr170b | m | Cuerda de unión O de polipropileno de alta tenacidad, con tratamiento a los rayos UV, D=8 mm y carga de rotura superior a 7,5 kN. (material) | 0.110 | 0.64 | 0.07 |
| mo119 | h | Oficial 1ª Seguridad y Salud. (mano de obra) | 0.503 | 31.29 | 15.74 |
| mo120 | h | Peón Seguridad y Salud. (mano de obra) | 0.503 | 20.92 | 10.52 |
| % | % | Herramientas | 2 % | 58.94 | 1.18 |
|  |  | Costes directos |  |  | 60.12 |
