# Sistema S de red de seguridad colocada horizontalmente

- Propiedad del archivo: CYPE INGENIEROS, S.A.
- Formato: FIEBDC-3/2002
- Ámbito geográfico: Perú
- Divisa: PEN
- Costes indirectos: 3.00 %
- Gastos generales: 13.00 %
- Beneficio industrial: 6.00 %
- IVA: 18.00 %

## Y Seguridad y salud

### YC Sistemas de protección colectiva

#### YCG Protección de grandes huecos horizontales en estructuras metálicas

**YCG010** m² Sistema S de red de seguridad colocada horizontalmente.
Sistema S de red de seguridad fija, colocada horizontalmente, formado por: red de seguridad S A2 M100 Q M, de polipropileno de alta tenacidad, anudada, de color verde, para cubrir huecos horizontales de superficie comprendida entre 250 y 500 m². Incluso cuerda de unión de polipropileno, para unir las redes y pletinas y ganchos de acero galvanizado, para atar la cuerda perimetral de las redes a un soporte adecuado.
Criterio de medición de proyecto: Superficie del hueco horizontal, medida según Estudio o Estudio Básico de Seguridad y Salud.
Criterio de medición de obra: Se medirá la superficie realmente montada según especificaciones de Estudio o Estudio Básico de Seguridad y Salud.

| Código | Ud | Descripción | Rendimiento | Precio | Importe |
|---|---|---|---|---|---|
| mt50sph010fb | m² | Red de seguridad S A2 M100 Q M, de polipropileno de alta tenacidad, anudada, de color verde. Cuerda de red de calibre 5,5 mm, con tratamiento a los rayos UV. Energía de la red A2 (entre 2,2 y 4,4 kJ). Configuración de la red cuadrada, con cuerda perimetral de polipropileno de 16 mm de diámetro. (material) | 1.409 | 11.68 | 16.46 |
| mt50spr170b | m | Cuerda de unión O de polipropileno de alta tenacidad, con tratamiento a los rayos UV, D=8 mm y carga de rotura superior a 7,5 kN. (material) | 0.512 | 0.64 | 0.33 |
| mt07ala001j | kg | Pletina de acero laminado A 572 Grado 42, según ASTM A 572, para aplicaciones estructurales. Trabajada y montada en taller, para colocar en obra. (material) | 0.009 | 7.59 | 0.07 |
| mt50spr140c | Ud | Gancho de fijación de 8 mm de diámetro, de acero galvanizado en caliente. (material) | 0.037 | 2.81 | 0.10 |
| mq07ple010ff | Ud | Alquiler diario de plataforma elevadora de tijera, motor diésel, de 15 m de altura máxima de trabajo, incluso mantenimiento y seguro de responsabilidad civil. (maquinaria) | 0.011 | 386.98 | 4.26 |
| mq07ple020ff | Ud | Transporte a obra y retirada de plataforma elevadora de tijera, motor diésel, de 15 m de altura máxima de trabajo. (maquinaria) | 0.001 | 385.06 | 0.39 |
| mo119 | h | Oficial 1ª Seguridad y Salud. (mano de obra) | 0.271 | 31.29 | 8.48 |
| mo120 | h | Peón Seguridad y Salud. (mano de obra) | 0.271 | 20.92 | 5.67 |
| % | % | Herramientas | 2 % | 35.76 | 0.72 |
|  |  | Costes directos |  |  | 36.48 |
