# Sistema S de red de seguridad para protección de grandes huecos horizontales de losa

- Propiedad del archivo: CYPE INGENIEROS, S.A.
- Formato: FIEBDC-3/2002
- Ámbito geográfico: Perú
- Divisa: PEN
- Costes indirectos: 3.00 %
- Gastos generales: 13.00 %
- Beneficio industrial: 6.00 %
- IVA: 18.00 %

## Y Seguridad y salud

### YC Sistemas de protección colectiva

#### YCH Protección de huecos horizontales en estructuras

**YCH060** m² Sistema S de red de seguridad para protección de grandes huecos horizontales de losa.
Sistema S de red de seguridad, para cubrir huecos horizontales de superficie comprendida entre 35 y 250 m² en losas, formado por: red de seguridad S A2 M100 D M, de polipropileno de alta tenacidad, sin nudos, de color verde, anclada a la losa cada 50 cm con ganchos metálicos. Incluso cuerda de unión de polipropileno, para unir las redes.
Criterio de medición de proyecto: Superficie del hueco horizontal, medida según Estudio o Estudio Básico de Seguridad y Salud.
Criterio de medición de obra: Se medirá la superficie realmente montada según especificaciones de Estudio o Estudio Básico de Seguridad y Salud.

| Código | Ud | Descripción | Rendimiento | Precio | Importe |
|---|---|---|---|---|---|
| mt50sph010gb | m² | Red de seguridad S A2 M100 D M, de polipropileno de alta tenacidad, sin nudos, de color verde. Cuerda de red de calibre 5,5 mm, con tratamiento a los rayos UV. Energía de la red A2 (entre 2,2 y 4,4 kJ). Configuración de la red al rombo, con cuerda perimetral de polipropileno de 16 mm de diámetro. (material) | 1.454 | 8.64 | 12.56 |
| mt50spr170b | m | Cuerda de unión O de polipropileno de alta tenacidad, con tratamiento a los rayos UV, D=8 mm y carga de rotura superior a 7,5 kN. (material) | 0.302 | 0.64 | 0.19 |
| mt50spr020a | Ud | Gancho metálico, D=12 mm, para montaje de red horizontal. (material) | 0.794 | 4.68 | 3.72 |
| mo119 | h | Oficial 1ª Seguridad y Salud. (mano de obra) | 0.271 | 31.29 | 8.48 |
| mo120 | h | Peón Seguridad y Salud. (mano de obra) | 0.271 | 20.92 | 5.67 |
| % | % | Herramientas | 2 % | 30.62 | 0.61 |
|  |  | Costes directos |  |  | 31.23 |
