# Protección de árbol

- Propiedad del archivo: CYPE Ingenieros S.A.
- Formato: FIEBDC-3/2016
- Programa: Generador de precios de la construcción. CYPE Ingenieros, S.A.
- Fecha: 25/10/2024
- Ámbito geográfico: Perú
- Divisa: PEN
- Costes indirectos: 3 %
- Gastos generales: 13 %
- Beneficio industrial: 6 %
- IVA: 18 %

## 0 Trabajos preliminares

### 0C Protecciones provisionales

#### 0CB Arbolado

**0CB010** Ud Protección de árbol.
Protección de árbol existente mediante vallas trasladables de 3,50x2,00 m, formadas por panel de malla electrosoldada con pliegues de refuerzo, de 200x100 mm de paso de malla, con alambres horizontales de 5 mm de diámetro y verticales de 4 mm, soldados en los extremos a postes verticales de 40 mm de diámetro, acabado galvanizado, amortizables en 5 usos y bases prefabricadas de concreto, de 65x24x12 cm, con 8 orificios, para soporte de los postes, amortizables en 5 usos, fijadas al pavimento con pletinas de 20x4 mm y tarugos de expansión de acero, para impedir el golpeo por parte de la maquinaria durante los trabajos en las proximidades. Incluso montaje, mantenimiento en condiciones seguras durante todo el periodo de tiempo que se requiera y desmontaje.
Incluye: Montaje. Fijación de las bases al pavimento. Desmontaje posterior. Transporte hasta el lugar de almacenaje o retirada a contenedor.
Criterio de medición de proyecto: Número de unidades previstas, según documentación gráfica de Proyecto.
Criterio de medición de obra: Se medirá el número de unidades realmente ejecutadas según especificaciones de Proyecto.

| Código | Ud | Descripción | Rendimiento | Precio | Importe |
|---|---|---|---|---|---|
| mt50spv020 | Ud | Valla trasladable de 3,50x2,00 m, formada por panel de malla electrosoldada con pliegues de refuerzo, de 200x100 mm de paso de malla, con alambres horizontales de 5 mm de diámetro y verticales de 4 mm de diámetro, soldados en los extremos a postes verticales de 40 mm de diámetro, acabado galvanizado, para delimitación provisional de zona de obras, incluso argollas para unión de postes. (material) | 0.6 | 137.44 | 82.464 |
| mt50spv025 | Ud | Base prefabricada de concreto, de 65x24x12 cm, con 8 orificios, reforzada con varillas de acero, para soporte de valla trasladable. (material) | 0.6 | 21.45 | 12.870 |
| mt07ala111ba | m | Pletina de acero laminado S275JR, en perfil plano laminado en caliente, de 20x4 mm, para aplicaciones estructurales. (material) | 0.72 | 4.99 | 3.593 |
| mt26aaa023a | Ud | Anclaje mecánico con tarugo de expansión de acero galvanizado, tuerca y arandela. (material) | 1.44 | 5.02 | 7.229 |
| mo020 | h | Operario de construcción. (mano de obra) | 0.136 | 31.48 | 4.281 |
| mo113 | h | Peón de construcción. (mano de obra) | 0.271 | 21.05 | 5.705 |
| % | % | Herramientas | 2 % | 116.142 | 2.323 |
|  |  | Costes directos |  |  | 118.465 |

Residuos:
- colocación: mt50spv020; factor de residuo 1
- colocación: mt50spv025; factor de residuo 0.0198675
- colocación: mt07ala111ba Pletina de acero laminado S275JR, en perfil plano laminado en caliente, de 20x4 mm, para aplicaciones estructurales; factor de residuo 0.015

## Recursos

**mt50spv020** Ud Valla trasladable de 3,50x2,00 m
Datos técnicos: Coste energético 196.600 MJ; Emisión de CO2 10.200 kg; Código LER 17 04 05; Masa del elemento 20 kg; Volumen 0.009524 m3

**mt50spv025** Ud Base prefabricada de concreto
Datos técnicos: Coste energético 2.044 MJ; Emisión de CO2 5.257 kg; Código LER 17 01 01; Masa del elemento 35 kg; Volumen 0.023333 m3
Residuos:
- embalaje: re170201 Madera. (componente de residuo); rendimiento 0.005 kg; Código LER 17 02 01; Masa del elemento 1 kg; Volumen 0.000909 m3
- embalaje: re170203 Plástico. (componente de residuo); rendimiento 0.003 kg; Código LER 17 02 03; Masa del elemento 1 kg; Volumen 0.001667 m3

**mt07ala111ba** m Pletina de acero laminado S275JR, en perfil plano laminado en caliente, de 20x4 mm, para aplicaciones estructurales
Datos técnicos: Coste energético 6.173 MJ; Emisión de CO2 0.320 kg; Código LER 17 04 05; Masa del elemento 0.628 kg; Volumen 0.000299 m3

**mt26aaa023a** Ud Anclaje mecánico con tarugo de expansión de acero galvanizado, tuerca y arandela
Datos técnicos: Coste energético 0.725 MJ; Emisión de CO2 0.071 kg; Código LER 17 04 05; Masa del elemento 0.025 kg; Volumen 0.000012 m3
Residuos:
- embalaje: re150101 Envases de papel y cartón. (componente de residuo); rendimiento 0.002 kg; Código LER 15 01 01; Masa del elemento 1 kg; Volumen 0.001333 m3
- embalaje: re170203 Plástico; rendimiento 0.001 kg
