# Excavación de zanjas, con explosivos

- Propiedad del archivo: CYPE Ingenieros S.A.
- Formato: FIEBDC-3/2016
- Programa: Generador de precios de la construcción. CYPE Ingenieros, S.A.
- Fecha: 25/10/2024
- Ámbito geográfico: Perú
- Divisa: PEN
- Costes indirectos: 3 %
- Gastos generales: 13 %
- Beneficio industrial: 6 %
- IVA: 18 %

## A Acondicionamiento del terreno

### AC Movimiento de tierras en obra civil

#### ACE Excavaciones

**ACE042** m³ Excavación de zanjas, con explosivos.
Excavación de zanjas en roca, de hasta 1,25 m de profundidad máxima, con explosivos y compresor con martillo neumático, y carga sobre camión.
Criterio de valoración económica: El precio no incluye el transporte de los materiales excavados.
Incluye: Replanteo de los barrenos. Perforación de los barrenos. Transporte y preparación de los explosivos. Colocación de los explosivos. Detonación de los explosivos. Control posterior a la explosión. Extracción de los productos resultantes. Carga mecánica a camión.
Criterio de medición de proyecto: Volumen medido sobre los perfiles de los planos topográficos de Proyecto, que definen el movimiento de tierras a realizar en obra.
Criterio de medición de obra: Se medirá el volumen excavado sobre los perfiles transversales del terreno, una vez comprobado que dichos perfiles son los correctos según especificaciones de Proyecto, sin incluir los incrementos por excesos de excavación no autorizados, ni el relleno necesario para reconstruir la sección teórica por defectos imputables al Contratista. Se medirá la excavación una vez realizada y antes de que sobre ella se efectúe ningún tipo de relleno. Si el Contratista cerrase la excavación antes de conformada el metrado, se entenderá que se aviene a lo que unilateralmente determine el director de la ejecución de la obra.

| Código | Ud | Descripción | Rendimiento | Precio | Importe |
|---|---|---|---|---|---|
| mt08exg030 | kg | Goma-2 ECO, incluso parte proporcional de detonador, cordón detonante y otros accesorios de voladura. (material) | 0.5 | 15.7 | 7.850 |
| mq05mai030 | h | Martillo neumático. (maquinaria) | 0.748 | 13.78 | 10.307 |
| mq05pdm110 | h | Compresor portátil diesel media presión 10 m³/min. (maquinaria) | 0.748 | 23.36 | 17.473 |
| mq01ret020b | h | Retrocargadora sobre neumáticos, de 70 kW. (maquinaria) | 0.297 | 123.29 | 36.617 |
| mo002 | h | Oficial 1ª artillero. (mano de obra) | 0.039 | 31.48 | 1.228 |
| mo041 | h | Operario de construcción de obra civil. (mano de obra) | 0.204 | 31.48 | 6.422 |
| mo087 | h | Oficial de construcción de obra civil. (mano de obra) | 0.407 | 21.86 | 8.897 |
| % | % | Herramientas | 2 % | 88.794 | 1.776 |
|  |  | Costes directos |  |  | 90.570 |

## Recursos

**mt08exg030** kg Goma-2 ECO, incluso parte proporcional de detonador, cordón detonante y otros accesorios de voladura
Datos técnicos: Coste energético 100.008 MJ; Emisión de CO2 14.812 kg; Código LER 16 04 03; Masa del elemento 1 kg; Volumen 0.001 m3
Residuos:
- embalaje: re150101 Envases de papel y cartón. (componente de residuo); rendimiento 0.014 kg; Código LER 15 01 01; Masa del elemento 1 kg; Volumen 0.001333 m3
