# Relleno para drenaje, con agregados reciclados

- Propiedad del archivo: CYPE Ingenieros S.A.
- Formato: FIEBDC-3/2016
- Programa: Generador de precios de la construcción. CYPE Ingenieros, S.A.
- Fecha: 03/04/2024
- Ámbito geográfico: Perú
- Divisa: PEN
- Costes indirectos: 3 %
- Gastos generales: 13 %
- Beneficio industrial: 6 %
- IVA: 18 %

## A Acondicionamiento del terreno

### AU Drenajes

#### AUR Rellenos

**AUR041** m³ Relleno para drenaje, con agregados reciclados.
Relleno con agregado reciclado mixto de concreto y material cerámico de 40 a 80 mm de diámetro, bajo cimentación, para drenaje del agua procedente del lateral de la excavación y/o de la parte inferior de la misma, y compactación en tongadas sucesivas de 20 cm de espesor máximo con compactador monocilíndrico vibrante autopropulsado, hasta alcanzar una densidad seca no inferior al 80% de la máxima obtenida en el ensayo Proctor Modificado.
Criterio de valoración económica: El precio no incluye los drenes lineales ni la realización del ensayo Proctor Modificado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01aro010p | t | Agregado reciclado mixto de concreto y material cerámico, de granulometría comprendida entre 40 y 80 mm, suministrado mediante camión. (material) | 2 | 31.72 | 63.440 |
| mq01pan010a | h | Pala cargadora sobre neumáticos de 120 kW/1,9 m³. (maquinaria) | 0.022 | 135.12 | 2.973 |
| mq04cab010c | h | Camión basculante de 12 t de carga, de 162 kW. (maquinaria) | 0.017 | 134.92 | 2.294 |
| mq02rov010c | h | Compactador monocilíndrico vibrante autopropulsado, de 74 kW, de 7,42 t, anchura de trabajo 167,6 cm. (maquinaria) | 0.34 | 169.28 | 57.555 |
| mq02cia020j | h | Camión cisterna, de 8 m³ de capacidad. (maquinaria) | 0.013 | 356.57 | 4.635 |
| mo113 | h | Peón de construcción. (mano de obra) | 0.419 | 20.92 | 8.765 |
| % | % | Herramientas | 2 % | 139.662 | 2.793 |
|  |  | Costes directos |  |  | 142.455 |

Residuos:
- colocación: mt01aro010p; factor de residuo 0.00751766

## Recursos

**mt01aro010p** t Agregado reciclado mixto de concreto y material cerámico
Datos técnicos: Coste energético 71.000 MJ; Emisión de CO2 0.900 kg; Código LER 01 04 08; Masa del elemento 1000 kg; Volumen 0.666667 m3
