# Demolición de sección de pavimento de aglomerado asfáltico

- Propiedad del archivo: CYPE Ingenieros S.A.
- Formato: FIEBDC-3/2016
- Programa: Generador de precios de la construcción. CYPE Ingenieros, S.A.
- Fecha: 25/10/2024
- Ámbito geográfico: Perú
- Divisa: PEN
- Costes indirectos: 3 %
- Gastos generales: 13 %
- Beneficio industrial: 6 %
- IVA: 18 %

## D Demoliciones

### DM Firmes y pavimentos

#### DMF Asfálticos

**DMF020** m² Demolición de sección de pavimento de aglomerado asfáltico.
Demolición de sección de pavimento de aglomerado asfáltico de 25 cm de espesor medio, con martillo neumático, y carga manual sobre camión o contenedor.
Incluye: Replanteo de la superficie a demoler. Demolición del elemento. Fragmentación de los escombros en piezas manejables. Retirada y acopio de escombros. Limpieza de los restos de obra. Carga manual de escombros sobre camión o contenedor.
Criterio de medición de proyecto: Superficie medida según documentación gráfica de Proyecto.
Criterio de medición de obra: Se medirá la superficie realmente demolida según especificaciones de Proyecto.

| Código | Ud | Descripción | Rendimiento | Precio | Importe |
|---|---|---|---|---|---|
| mq05mai030 | h | Martillo neumático. (maquinaria) | 0.426 | 13.78 | 5.870 |
| mq05pdm110 | h | Compresor portátil diesel media presión 10 m³/min. (maquinaria) | 0.213 | 23.36 | 4.976 |
| mo041 | h | Operario de construcción de obra civil. (mano de obra) | 0.189 | 31.48 | 5.950 |
| mo087 | h | Oficial de construcción de obra civil. (mano de obra) | 0.463 | 21.86 | 10.121 |
| % | % | Herramientas | 2 % | 26.917 | 0.538 |
|  |  | Costes directos |  |  | 27.455 |

Residuos:
- demolición: ruo010408 Residuos de grava y rocas trituradas distintos de los mencionados en el código 01 04 07. (componente de residuo); rendimiento 548.88 kg; Código LER 01 04 08; Masa del elemento 1 kg; Volumen 0.000667 m3
- demolición: ruo170101 Hormigón (hormigones, morteros y prefabricados). (componente de residuo); rendimiento 11.435 kg; Código LER 17 01 01; Masa del elemento 1 kg; Volumen 0.000667 m3
- demolición: ruo170302 Mezclas bituminosas distintas de las especificadas en el código 17 03 01. (componente de residuo); rendimiento 11.435 kg; Código LER 17 03 02; Masa del elemento 1 kg; Volumen 0.001 m3
